# Sostre amb un intereix de 70 cm

- Propietat de l'arxiu: CYPE INGENIEROS, S.A.
- Format: FIEBDC-3/2002
- Divisa: EUR
- Costos indirectes: 3.00 %
- IVA: 21.00 %

**EAF011** m² Sostre amb un intereix de 70 cm, compost per biguetes d'acer laminat en calent, IPE 120, S275JR, i panell "VALERO COMPOPLAK", de 100 mm d'espessor, 1200 mm d'amplada i 2700 mm de longitud, format per nucli de poliestirè expandit (EPS), densitat 30 kg/m³, revestit per les dues cares amb fibra de vidre, de 450 g/m² i compòsit (WPC), amb ranures en els laterals per permetre el pas del perfil de connexió entre panells; reforç de junts entre panells mitjançant adhesiu bicomponent "VALERO COMPOPLAK", perfils de MDF "VALERO COMPOPLAK", de 3660x100x10 mm i malla de fibra de vidre "VALERO COMPOPLAK" fixat mecànicament a les biguetes amb fixacions compostes per abraçadores de jàssera descoberta i varetes roscades (4 u/m²).
Subministrament i muntatge de sostre amb un intereix de 70 cm, compost per: biguetes d'acer laminat en calent, IPE 120, S275JR; i panell "VALERO COMPOPLAK", de 100 mm d'espessor, 1200 mm d'amplada i 2700 mm de longitud, format per nucli de poliestirè expandit (EPS), densitat 30 kg/m³, revestit per les dues cares amb fibra de vidre, de 450 g/m² i compòsit (WPC), amb ranures en els laterals per permetre el pas del perfil de connexió entre panells; resistència tèrmica 2,85 m²K/W, conductivitat tèrmica 0,035 W/(mK), factor de resistència a la difusió del vapor d'aigua 716, Euroclasse E de reacció al foc, resistència a flexió 0,603 N/mm² i mòdul d'elasticitat 54,16 N/mm²; fixat a les biguetes amb fixacions compostes per abraçadores de jàssera descoberta i varetes roscades. Treballat i muntat en taller, amb preparació de superfícies en grau SA21/2 segons UNE-EN ISO 8501-1 i aplicació posterior de dues mans d'emprimació amb un gruix mínim de pel·lícula seca de 30 microns per ma, excepte en la zona en que s'han de realitzar soldadures en obra, en una distància de 100 mm des de la vora de la soldadura. Inclús p/p de preparació de vores, soldadures, talls, peces especials, despunts i reparació en obra de quants desperfectes s'originin per raons de transport, manipulació o muntatge, amb el mateix grau de preparació de superfícies i emprimació; reforç de junts entre panells mitjançant adhesiu bicomponent "VALERO COMPOPLAK", perfils de MDF "VALERO COMPOPLAK", de 3660x100x10 mm i malla de fibra de vidre "VALERO COMPOPLAK"; fixacions compostes per abraçadores de jàssera descoberta i varetes roscades, talls.
Inclou: Replanteig de la geometria de la planta. Presentació de les biguetes. Execució de les unions. Col·locació i fixació dels panells. Resolució de junts entre panells. Reparació de defectes superficials.
Criteri d'amidament de projecte: Superfície mesurada segons documentació gràfica de Projecte, sense deduir forats.
Criteri de mesura d'obra: Es mesurarà la superfície realment executada segons especificacions de Projecte, sense deduir forats. Es consideren inclosos tots els elements integrants de l'estructura senyalats en els plànols i detalls del Projecte.

| Codi | Ut | Descripció | Rendiment | Preu | Import |
|---|---|---|---|---|---|
| mt07ala010h | kg | Acer laminat UNE-EN 10025 S275JR, en perfils laminats en calent, peces simples, per aplicacions estructurals. (material) | 14.857 | 0.99 | 14.71 |
| mt27pfi010 | l | Emprimació d'assecat ràpid, formulada amb resines alquídiques modificades i fosfat de zinc. (material) | 0.520 | 4.80 | 2.50 |
| mt12ppe010g | m² | Panell "VALERO COMPOPLAK", de 100 mm d'espessor, 1200 mm d'amplada i 2700 mm de longitud, format per nucli de poliestirè expandit (EPS), densitat 30 kg/m³, revestit per les dues cares amb fibra de vidre, de 450 g/m² i compòsit (WPC), amb ranures en els laterals per permetre el pas del perfil de connexió entre panells; resistència tèrmica 2,85 m²K/W, conductivitat tèrmica 0,035 W/(mK), factor de resistència a la difusió del vapor d'aigua 716, Euroclasse E de reacció al foc, resistència a flexió 0,603 N/mm² i mòdul d'elasticitat 54,16 N/mm². (material) | 1.020 | 30.00 | 30.60 |
| mt12ppe020a | m | Perfil de MDF "VALERO COMPOPLAK", de 3660x100x10 mm. (material) | 1.000 | 0.83 | 0.83 |
| mt12ppe030a | kg | Adhesiu bicomponent "VALERO COMPOPLAK". (material) | 0.700 | 9.17 | 6.42 |
| mt12ppe050a | m² | Malla de fibra de vidre "VALERO COMPOPLAK". (material) | 0.350 | 3.00 | 1.05 |
| mt12ppe100 | U | Material auxiliar (varetes roscades, femelles, virolles i abraçadora de penjar), per a la fixació del panell. (material) | 4.000 | 1.25 | 5.00 |
| mo011 | h | Oficial 1ª muntador. (mà d'obra) | 0.365 | 24.08 | 8.79 |
| mo080 | h | Ajudant muntador. (mà d'obra) | 0.365 | 20.68 | 7.55 |
| mo047 | h | Oficial 1ª muntador d'estructura metàl·lica. (mà d'obra) | 0.877 | 24.47 | 21.46 |
| mo094 | h | Ajudant muntador d'estructura metàl·lica. (mà d'obra) | 0.877 | 21.71 | 19.04 |
| % | % | Costos directes complementaris | 2 % | 117.95 | 2.36 |
|  |  | Costos directes |  |  | 120.31 |
