# Formigó HA-25/B/20/IIa fabricat en central, i abocament amb cubilot, per a formació de pilar

- Propietat de l'arxiu: CYPE INGENIEROS, S.A.
- Format: FIEBDC-3/2002
- Divisa: EUR
- Costos indirectes: 3.00 %
- IVA: 21.00 %

## E Estructures

### EN Formigons, acers i encofrats

#### ENH Formigons

**ENH030** m³ Formigó HA-25/B/20/IIa fabricat en central, i abocament amb cubilot, per a formació de pilar.
Subministrament de formigó HA-25/B/20/IIa fabricat en central, i abocament amb cubilot, per a formació de pilar. Inclús p/p de compactació i curació del formigó.
Inclou: Abocament i compactació del formigó. Curat del formigó.
Criteri d'amidament de projecte: Volum teòric, segons documentació gràfica de Projecte.
Criteri de mesura d'obra: Es mesurarà el volum teòric executat segons especificacions de Projecte.

| Codi | Ut | Descripció | Rendiment | Preu | Import |
|---|---|---|---|---|---|
| mt10haf010nga | m³ | Formigó HA-25/B/20/IIa, fabricat en central. (material) | 1.050 | 68.19 | 71.60 |
| au00auh010 |  | Cubilot. | 1.000 | 0.00 | 0.00 |
| au00auh040 |  | Vibrador de formigó, elèctric. | 1.000 | 0.00 | 0.00 |
| mo045 | h | Oficial 1ª estructurista, en treballs de posada en obra del formigó. (mà d'obra) | 0.458 | 24.47 | 11.21 |
| mo092 | h | Ajudant estructurista, en treballs de posada en obra del formigó. (mà d'obra) | 1.845 | 21.71 | 40.05 |
| % | % | Costos directes complementaris | 2 % | 122.86 | 2.46 |
|  |  | Costos directes |  |  | 125.32 |
