# Sostre sanitari de formigó armat de 20+4 cm de cantell total

- Propietat de l'arxiu: CYPE INGENIEROS, S.A.
- Format: FIEBDC-3/2002
- Divisa: EUR
- Costos indirectes: 3.00 %
- IVA: 21.00 %

## E Estructures

### EH Formigó armat

#### EHI Forjats sanitaris ventilats

**EHI010** m² Sostre sanitari de formigó armat de 20+4 cm de cantell total, sobre encofrat perdut de mòduls de polipropilè reciclat, realitzat amb formigó HA-25/B/12/IIa fabricat en central, i abocament amb cubilot, acer UNE-EN 10080 B 500 S, quantia 3 kg/m², i malla electrosoldada ME 15x15 Ø 5-5 B 500 T 6x2,20 UNE-EN 10080 sobre separadors homologats, en capa de compressió de 4 cm d'espessor, amb junts de retracció.
Formació de forjat sanitari de formigó armat de 20+4 cm de cantell total, sobre encofrat perdut de mòduls de polipropilè reciclat, realitzat amb formigó HA-25/B/12/IIa fabricat en central, i abocament amb cubilot, acer UNE-EN 10080 B 500 S en zona de congrenys i bigues de fonamentació, quantia 3 kg/m², i malla electrosoldada ME 15x15 Ø 5-5 B 500 T 6x2,20 UNE-EN 10080 com a armadura de repartiment, col·locada sobre separadors homologats, en capa de compressió de 4 cm d'espessor; recolzat tot això sobre base de formigó de neteja (no inclosa en aquest preu). Inclús p/p de cèrcols perimetrals de planta conformats amb sistema d'encofrat recuperable de taulers de fusta, realització d'orificis per al pas dels tubs de ventilació, canalitzacions i canonades de les instal·lacions, curació del formigó, formació de junts de retracció de 5 a 10 mm d'amplada, amb una profunditat d'1/3 del gruix de la capa de compressió, realitzades amb serra de disc, formant quadrícula, i neteja del junt.
Inclou: Replanteig dels mòduls. Muntatge del sistema d'encofrat auxiliar. Col·locació i muntatge dels mòduls. Realització dels orificis de pas. Col·locació de l'armadura. Col·locació dels elements per a pas d'instal·lacions. Abocament i compactació del formigó. Reglejat i anivellació de la capa de compressió. Curat del formigó. Desmuntatge del sistema d'encofrat auxiliar. Replanteig dels junts de retracció. Cort del paviment de formigó amb serra de disc. Neteja final dels junts de retracció. Reparació de defectes superficials.
Criteri d'amidament de projecte: Superfície mesurada des de les cares exteriors dels cèrcols del perímetre, segons documentació gràfica de Projecte, deduint els buits de superfície major de 6 m².
Criteri de mesura d'obra: Es mesurarà, des de les cares exteriors dels cèrcols del perímetre, la superfície realment executada segons especificacions de Projecte, deduint els buits de superfície major de 6 m². Es consideren inclosos tots els elements integrants de l'estructura senyalats en els plànols i detalls del Projecte.

| Codi | Ut | Descripció | Rendiment | Preu | Import |
|---|---|---|---|---|---|
| mt07cid010j | m² | Ncofrat perdut de mòduls de polipropilè reciclat, de 50x50x20 cm, per a soleres i forjats sanitaris ventilats. (material) | 1.050 | 9.64 | 10.12 |
| mt08efa010 | m² | Sistema d'encofrat recuperable de taulers de fusta per a cèrcols perimetrals. (material) | 0.100 | 1.24 | 0.12 |
| mt07aco010c | kg | Ferralla elaborada en taller industrial amb acer en barres corrugades, UNE-EN 10080 B 500 S, de varis diàmetres. (material) | 3.000 | 0.81 | 2.43 |
| mt07ame010b | m² | Malla electrosoldada ME 15x15 Ø 5-5 B 500 T 6x2,20 UNE-EN 10080. (material) | 1.100 | 1.67 | 1.84 |
| mt10haf010nca | m³ | Formigó HA-25/B/12/IIa, fabricat en central. (material) | 0.154 | 69.18 | 10.65 |
| mq06vib020 | h | Regla vibrant de 3 m. (maquinària) | 0.082 | 4.66 | 0.38 |
| mq06cor020 | h | Equip per a tall de juntes en soleres de formigó. (maquinària) | 0.075 | 9.48 | 0.71 |
| op00ciz020 |  | Cisalla per a acer en barres corrugades. | 1.000 | 0.00 | 0.00 |
| op00ata010 |  | Lligadora de ferralla. | 1.000 | 0.00 | 0.00 |
| op00sie020 |  | Serra de disc fix, per a taula de treball. | 1.000 | 0.00 | 0.00 |
| op00sie010 |  | Serra de calar. | 1.000 | 0.00 | 0.00 |
| op00amo010 |  | Mola o radial. | 1.000 | 0.00 | 0.00 |
| au00auh010 |  | Cubilot. | 1.000 | 0.00 | 0.00 |
| au00auh040 |  | Vibrador de formigó, elèctric. | 1.000 | 0.00 | 0.00 |
| mo042 | h | Oficial 1ª estructurista. (mà d'obra) | 0.136 | 24.47 | 3.33 |
| mo089 | h | Ajudant estructurista. (mà d'obra) | 0.136 | 21.71 | 2.95 |
| mo112 | h | Peó especialitzat construcció. (mà d'obra) | 0.090 | 20.15 | 1.81 |
| % | % | Costos directes complementaris | 2 % | 34.34 | 0.69 |
|  |  | Costos directes |  |  | 35.03 |
