# Mur de formigó armat arquitectònic 2C

- Propietat de l'arxiu: CYPE INGENIEROS, S.A.
- Format: FIEBDC-3/2002
- Divisa: EUR
- Costos indirectes: 3.00 %
- IVA: 21.00 %

## E Estructures

### EH Formigó armat

#### EHM Murs

**EHM015** m³ Mur de formigó armat arquitectònic 2C, de fins a 3 m d'altura, gruix 30 cm, superfície plana, realitzat amb formigó HA-30/AC-E2/12/IIa, Agilia Arquitectónico "LAFARGE", fabricat en central, i abocament amb cubilot, i acer UNE-EN 10080 B 500 S, 50 kg/m³; muntatge i desmuntatge de sistema d'encofrat amb acabat vist amb textura i relleu, realitzat amb panells metàl·lics modulars, amortitzables en 150 usos, amb làmina plàstica d'un sol ús imitació fusta, de 0,8 mm d'espessor, incorporada a la cara interior de l'encofrat.
Formació de mur de formigó armat arquitectònic 2C, de fins a 3 m d'altura, de 30 cm de gruix mitjà, superfície plana, realitzat amb formigó HA-30/AC-E2/12/IIa, Agilia Arquitectónico "LAFARGE", fabricat en central, i abocament amb cubilot, i acer UNE-EN 10080 B 500 S, amb una quantia aproximada de 50 kg/m³, executat en condicions complexes; muntatge i desmuntatge de sistema d'encofrat amb acabat vist amb textura i relleu, realitzat amb panells metàl·lics modulars, amortitzables en 150 usos, amb làmina plàstica d'un sol ús imitació fusta, de 0,8 mm d'espessor, incorporada a la cara interior de l'encofrat. Inclús p/p de replanteig, elaboració i muntatge de la ferralla en el lloc definitiu de la seva col·locació en obra, formació de juntes, separadors, accessoris, col·locació de passamurs per a pas dels tensors, elements de sustentació, fixació i apuntalament necessaris per a l'estabilitat de l'encofrat, cola líquida per a fixació de la làmina i cinta de juntes, bisellat de cantells i agent filmogen per enduriment de formigons i morters.
Inclou: Neteja i preparació de la superfície de recolzament. Replanteig. Col·locació de les armadures amb separadors homologats. Formació de juntes. Col·locació de passamurs per a pas dels tensors. Muntatge del sistema d'encofrat. Col·locació dels matavius. Col·locació de la làmina plàstica. Abocat del formigó. Desmuntatge del sistema d'encofrat. Retirada dels matavius. Curat del formigó. Neteja de la superfície de coronació del mur. Reparació de defectes superficials, si s'escau.
Criteri d'amidament de projecte: Volum mesurat sobre la secció teòrica de càlcul, segons documentació gràfica de Projecte, deduint els buits de superfície major de 2 m².
Criteri de mesura d'obra: Es mesurarà el volum teòric executat segons especificacions de Projecte, deduint els buits de superfície major de 2 m².

| Codi | Ut | Descripció | Rendiment | Preu | Import |
|---|---|---|---|---|---|
| mt08eme070a | m² | Panells metàl·lics modulars, per encofrar murs de formigó de fins a 3 m d'altura. (material) | 0.044 | 200.00 | 8.80 |
| mt08eme075j | U | Estructura suport de sistema d'encofrat vertical, per a murs de formigó a dues cares, de fins a 3 m d'altura, formada per tornapuntes metàl·lics per a estabilització i aplomat de la superfície encofrant. (material) | 0.044 | 275.00 | 12.10 |
| mt08lhv010jE | m² | Làmina plàstica d'un sol ús imitació fusta, de 0,8 mm d'espessor, incorporada a la cara interior de l'encofrat, per obtenir una superfície de formigó amb acabat vist, en relleu. (material) | 6.667 | 13.58 | 90.54 |
| mt08lhv020a | l | Cola líquida. (material) | 0.467 | 10.04 | 4.69 |
| mt08lhv030a | m | Cinta de segellament. (material) | 7.333 | 0.61 | 4.47 |
| mt08var204 | U | Passamurs de PVC per a pas dels tensors de l'encofrat, de diversos diàmetres i longituds. (material) | 0.667 | 0.93 | 0.62 |
| mt08var040a | U | Matavius de PVC, de 15x22 mm i 2500 mm de longitud, per a bisellat de cantells en elements de formigó. (material) | 3.333 | 0.35 | 1.17 |
| mt07aco020d | U | Separador homologat per murs. (material) | 8.000 | 0.06 | 0.48 |
| mt07aco010g | kg | Acer en barres corrugades, UNE-EN 10080 B 500 S, subministrat en obra en barres sense elaborar, de varis diàmetres. (material) | 51.000 | 0.62 | 31.62 |
| mt08var050 | kg | Filferro galvanitzat per a lligar, de 1,30 mm de diàmetre. (material) | 0.650 | 1.10 | 0.72 |
| mt10hal030ne | m³ | Formigó HA-30/AC-E2/12/IIa, Agilia Arquitectónico "LAFARGE", fabricat en central. (material) | 1.050 | 115.17 | 120.93 |
| mt08cur010a | l | Agent filmogen per enduriment de formigons i morters, amb acabat vist. (material) | 1.000 | 4.12 | 4.12 |
| op00ciz020 |  | Cisalla per a acer en barres corrugades. | 1.000 | 0.00 | 0.00 |
| op00ata010 |  | Lligadora de ferralla. | 1.000 | 0.00 | 0.00 |
| au00auh010 |  | Cubilot. | 1.000 | 0.00 | 0.00 |
| mo044 | h | Oficial 1ª encofrador. (mà d'obra) | 3.283 | 24.47 | 80.34 |
| mo091 | h | Ajudant encofrador. (mà d'obra) | 3.681 | 21.71 | 79.91 |
| mo043 | h | Oficial 1ª ferrallista. (mà d'obra) | 0.526 | 24.47 | 12.87 |
| mo090 | h | Ajudant ferrallista. (mà d'obra) | 0.670 | 21.71 | 14.55 |
| mo045 | h | Oficial 1ª estructurista, en treballs de posada en obra del formigó. (mà d'obra) | 0.325 | 24.47 | 7.95 |
| mo092 | h | Ajudant estructurista, en treballs de posada en obra del formigó. (mà d'obra) | 1.310 | 21.71 | 28.44 |
| % | % | Costos directes complementaris | 2 % | 504.32 | 10.09 |
|  |  | Costos directes |  |  | 514.41 |
