# Sostre tradicional amb un intereix de 60 cm

- Propietat de l'arxiu: CYPE INGENIEROS, S.A.
- Format: FIEBDC-3/2002
- Divisa: EUR
- Costos indirectes: 3.00 %
- IVA: 21.00 %

## E Estructures

### EM Fusta

#### EMF Sostres

**EMF020** m² Sostre tradicional amb un intereix de 60 cm, compost per biguetes de fusta serrada d'avet (Abies alba), de 10x20 a 15x25 cm de secció i fins a 6 m de longitud, qualitat estructural S10, classe resistent C24, protecció de la fusta amb classe de penetració NP2, treballada en taller col·locades mitjançant recolzament sobre element estructural, tauler estructural de fusta, de 30 mm d'espessor, membrana impermeabilitzant bicapa de 5 mm d'espessor, segellada amb cinta autoadhesiva de polietilè, amb adhesiu acrílic sense dissolvents, armadura de polietilè i pel·lícula de separació de paper siliconat, de 0,34 mm d'espessor i 60 mm d'amplada, desolidarització amb banda perimetral autoadhesiva desolidaritzant d'escuma de polietilè de cel·les tancades, de 4 mm d'espessor i de 150 mm d'amplada, de color gris, i malla electrosoldada ME 20x20 Ø 5-5 B 500 T 6x2,20 UNE-EN 10080, en capa de compressió de 4 cm de gruix de formigó lleuger HLE-25/F/8/IIa, sèrie Ultra Series Ligero "LAFARGE", densitat 1800 kg/m³, (quantitat mínima de ciment 275 kg/m³), fabricat en central, i abocament amb cubilot.
Formació de sostre tradicional amb un intereix de 60 cm, compost per biguetes de fusta serrada d'avet (Abies alba), acabat raspallat, de 10x20 a 15x25 cm de secció i fins a 6 m de longitud, per aplicacions estructurals, qualitat estructural S10 segons DIN 4074, classe resistent C24 segons UNE-EN 338 i UNE-EN 1912 i protecció davant d'agents biòtics que es correspon amb la classe de penetració NP2 (3 mm en les cares laterals de l'albeca) segons UNE-EN 351-1 col·locades mitjançant recolzament sobre element estructural; tauler estructural de fusta, de 30 mm d'espessor; membrana impermeabilitzant bicapa de 5 mm d'espessor, formada per una làmina superior bituminosa fonoabsorbent i una làmina inferior de feltre de polièster, segellada amb cinta autoadhesiva de polietilè, amb adhesiu acrílic sense dissolvents, armadura de polietilè i pel·lícula de separació de paper siliconat, de 0,34 mm d'espessor i 60 mm d'amplada, desolidarització amb banda perimetral autoadhesiva desolidaritzant d'escuma de polietilè de cel·les tancades, de 4 mm d'espessor i de 150 mm d'amplada, de color gris, i malla electrosoldada ME 20x20 Ø 5-5 B 500 T 6x2,20 UNE-EN 10080, en capa de compressió de 4 cm de gruix de formigó lleuger HLE-25/F/8/IIa, sèrie Ultra Series Ligero "LAFARGE", densitat 1800 kg/m³, (quantitat mínima de ciment 275 kg/m³), fabricat en central, i abocament amb cubilot. Inclús p/p d'apuntalament i desapuntalament de les biguetes, connectors per a forjat de fusta i formigó, separadors, elements de lligat de biguetes, cèrcols perimetrals de planta i buits i curació del formigó.
Inclou: Preparació del perímetre de recolzament de les biguetes. Replanteig i col·locació en sec de les biguetes. Col·locació dels taulers. Apuntalament. Resolució del recolzament sobre l'element estructural. Col·locació d'un entramat dels muntants de fusta, ensamblats en els creuaments de les biguetes. Anivellació. Suport i fixació dels taulers. Col·locació de la membrana impermeabilitzant. Col·locació de la banda desolidaritzadora. Cargolament dels connectors per a forjat de fusta i formigó. Col·locació de la malla electrosoldada amb separadors homologats. Abocament i compactació del formigó. Reglejat i anivellació de la capa de compressió. Curat del formigó. Desapuntalament. Reparació de defectes superficials.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 4.39 | 0.18 |
| mt50spa101 | kg | Claus d'acer. (material) | 0.045 | 1.30 | 0.06 |
| mt50spa081a | U | Puntal metàl·lic telescòpic, de fins a 3 m d'altura. (material) | 0.013 | 13.37 | 0.17 |
| mt07mee018fd | m³ | Fusta serrada d'avet (Abies alba) amb acabat raspallat, per a bigueta de 10x20 a 15x25 cm de secció i fins a 6 m de longitud, per aplicacions estructurals, qualitat estructural S10 segons DIN 4074, classe resistent C24 segons UNE-EN 338 i UNE-EN 1912 i protecció davant d'agents biòtics que es correspon amb la classe de penetració NP2 (3 mm en les cares laterals de l'albeca) segons UNE-EN 351-1, treballada en taller. (material) | 0.063 | 449.83 | 28.34 |
| mt08eff020a | m² | Tauler estructural de fusta per a ús en ambient sec, de 2400x900 mm i 30 mm de gruix, encadellat en els seus quatre cantells, segons UNE-EN 312. (material) | 1.050 | 11.37 | 11.94 |
| mt07emr111b | U | Clau, de 4 mm de diàmetre i 50 mm de longitud, d'acer galvanitzat d'alta adherència. (material) | 1.000 | 0.05 | 0.05 |
| mt15pdr030a | m² | Membrana impermeabilitzant bicapa de 5 mm d'espessor, formada per una làmina superior bituminosa fonoabsorbent i una làmina inferior de feltre de polièster. (material) | 1.050 | 10.78 | 11.32 |
| mt15pdr050c | m | Cinta autoadhesiva de polietilè, amb adhesiu acrílic sense dissolvents, armadura de polietilè i pel·lícula de separació de paper siliconat, de 0,34 mm d'espessor i 60 mm d'amplada, rang de temperatura de treball de -40 a 80°C, per al segellat en les trobades dels panells i per a la fixació i el segellat de làmines impermeabilitzants i per al control del vapor, subministrada en rotllos de 25 m de longitud. (material) | 0.500 | 1.14 | 0.57 |
| mt16pdr030a | m | Banda perimetral autoadhesiva desolidaritzant d'escuma de polietilè de cel·les tancades, de 4 mm d'espessor i de 150 mm d'amplada, de color gris. (material) | 1.000 | 1.57 | 1.57 |
| mt07emr200a | U | Cargol d'acer galvanitzat qualitat 6.8 segons UNE-EN ISO 898-1, tipus M-7,5, de cabota hexagonal i rosca mètrica total segons DIN 931 i UNE-EN ISO 4014, de 7,5 mm de diàmetre i 155 mm de longitud, amb anell de fi de carrera, per a la seva utilització com a connectors en forjats de fusta i formigó. (material) | 6.100 | 2.01 | 12.26 |
| mt07aco020o | U | Separador homologat per malla electrosoldada. (material) | 2.000 | 0.08 | 0.16 |
| mt07ame010d | m² | Malla electrosoldada ME 20x20 Ø 5-5 B 500 T 6x2,20 UNE-EN 10080. (material) | 1.100 | 1.35 | 1.49 |
| mt10hal100b | m³ | Formigó lleuger estructural HLE-25/F/8/IIa, sèrie Ultra Series Ligero "LAFARGE", de 1800 kg/m³ de densitat, quantitat mínima de ciment 275 kg/m³, fabricat en central. (material) | 0.044 | 206.21 | 9.07 |
| op00cla010 |  | Clavadora pneumàtica. | 1.000 | 0.00 | 0.00 |
| op00cep010 |  | Garlopa. | 1.000 | 0.00 | 0.00 |
| au00auh040 |  | Vibrador de formigó, elèctric. | 1.000 | 0.00 | 0.00 |
| au00auh010 |  | Cubilot. | 1.000 | 0.00 | 0.00 |
| mo048 | h | Oficial 1ª muntador d'estructura de fusta. (mà d'obra) | 1.203 | 24.47 | 29.44 |
| mo095 | h | Ajudant muntador d'estructura de fusta. (mà d'obra) | 0.539 | 21.71 | 11.70 |
| mo043 | h | Oficial 1ª ferrallista. (mà d'obra) | 0.024 | 24.47 | 0.59 |
| mo090 | h | Ajudant ferrallista. (mà d'obra) | 0.024 | 21.71 | 0.52 |
| mo045 | h | Oficial 1ª estructurista, en treballs de posada en obra del formigó. (mà d'obra) | 0.010 | 24.47 | 0.24 |
| mo092 | h | Ajudant estructurista, en treballs de posada en obra del formigó. (mà d'obra) | 0.043 | 21.71 | 0.93 |
| % | % | Costos directes complementaris | 2 % | 120.60 | 2.41 |
|  |  | Costos directes |  |  | 123.01 |
