# Sostre tradicional amb un intereix de 50 cm

- Propietat de l'arxiu: CYPE INGENIEROS, S.A.
- Format: FIEBDC-3/2002
- Divisa: EUR
- Costos indirectes: 3.00 %
- IVA: 21.00 %

## E Estructures

### EM Fusta

#### EMF Sostres

**EMF030** m² Sostre tradicional amb un intereix de 50 cm, compost per biguetes de fusta serrada d'avet (Abies alba), de 10x20 a 15x25 cm de secció i fins a 6 m de longitud, qualitat estructural S10, classe resistent C24, protecció de la fusta amb classe de penetració NP2, treballada en taller col·locades mitjançant recolzament sobre element estructural, entrebigat de revoltó corbat d'una rosca de maó ceràmic cara vista massís d'elaboració manual (teular), vermell, 28x13,5x4,5 cm, rebut amb morter de ciment industrial, color gris, M-7,5, subministrat a granel; acer UNE-EN 10080 B 500 S, quantia 1,1 kg/m², i malla electrosoldada ME 20x20 Ø 5-5 B 500 T 6x2,20 UNE-EN 10080, en capa de compressió de 4 cm de gruix de formigó lleuger HLE-25/F/8/IIa, sèrie Ultra Series Ligero "LAFARGE", densitat 1800 kg/m³, (quantitat mínima de ciment 275 kg/m³), fabricat en central.
Formació de forjat tradicional amb un intereix de 50 cm, compost per biguetes de fusta serrada d'avet (Abies alba), acabat raspallat, de 10x20 a 15x25 cm de secció i fins a 6 m de longitud, per aplicacions estructurals, qualitat estructural S10 segons DIN 4074, classe resistent C24 segons UNE-EN 338 i UNE-EN 1912 i protecció davant d'agents biòtics que es correspon amb la classe de penetració NP2 (3 mm en les cares laterals de l'albeca) segons UNE-EN 351-1 col·locades mitjançant recolzament sobre element estructural; entrebigat amb revoltó corbat d'una rosca de maó ceràmic cara vista massís d'elaboració manual (teular), vermell, 28x13,5x4,5 cm, rebut amb morter de ciment industrial, color gris, M-7,5, subministrat a granel, acer UNE-EN 10080 B 500 S, quantia 1,1 kg/m², i malla electrosoldada ME 20x20 Ø 5-5 B 500 T 6x2,20 UNE-EN 10080, en capa de compressió de 4 cm de gruix de formigó lleuger HLE-25/F/8/IIa, sèrie Ultra Series Ligero "LAFARGE", densitat 1800 kg/m³, (quantitat mínima de ciment 275 kg/m³), fabricat en central. Inclús p/p de apuntalament i desapuntalament de les biguetes, separadors, elements de lligat de biguetes, cèrcols perimetrals de planta i buits i curació del formigó.
Inclou: Preparació del perímetre de recolzament de les biguetes. Replanteig i col·locació en sec de les biguetes. Apuntalament. Resolució del recolzament sobre l'element estructural. Formació de l'entrebigat. Col·locació d'armadures amb separadors homologats. Abocament i compactació del formigó. Reglejat i anivellació de la capa de compressió. Curat del formigó. Desapuntalament. Reparació de defectes superficials.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 4.39 | 0.18 |
| mt50spa101 | kg | Claus d'acer. (material) | 0.045 | 1.30 | 0.06 |
| mt50spa081a | U | Puntal metàl·lic telescòpic, de fins a 3 m d'altura. (material) | 0.013 | 13.37 | 0.17 |
| mt07mee018fd | m³ | Fusta serrada d'avet (Abies alba) amb acabat raspallat, per a bigueta de 10x20 a 15x25 cm de secció i fins a 6 m de longitud, per aplicacions estructurals, qualitat estructural S10 segons DIN 4074, classe resistent C24 segons UNE-EN 338 i UNE-EN 1912 i protecció davant d'agents biòtics que es correspon amb la classe de penetració NP2 (3 mm en les cares laterals de l'albeca) segons UNE-EN 351-1, treballada en taller. (material) | 0.075 | 449.83 | 33.74 |
| mt05bte010a | U | Maó ceràmic cara vista massís d'elaboració manual (teular), vermell, 28x13,5x4,5 cm, segons UNE-EN 771-1. (material) | 20.970 | 0.44 | 9.23 |
| mt08aaa010a | m³ | Aigua. (material) | 0.004 | 1.50 | 0.01 |
| mt09mif010db | t | Morter industrial per a obra de paleta, de ciment, color gris, categoria M-7,5 (resistència a compressió 7,5 N/mm²), subministrat a granel, segons UNE-EN 998-2. (material) | 0.008 | 30.30 | 0.24 |
| mt07aco020o | U | Separador homologat per malla electrosoldada. (material) | 1.000 | 0.08 | 0.08 |
| mt07aco010c | kg | Ferralla elaborada en taller industrial amb acer en barres corrugades, UNE-EN 10080 B 500 S, de varis diàmetres. (material) | 1.100 | 0.81 | 0.89 |
| mt08var050 | kg | Filferro galvanitzat per a lligar, de 1,30 mm de diàmetre. (material) | 0.015 | 1.10 | 0.02 |
| mt07ame010d | m² | Malla electrosoldada ME 20x20 Ø 5-5 B 500 T 6x2,20 UNE-EN 10080. (material) | 1.100 | 1.35 | 1.49 |
| mt10hal100b | m³ | Formigó lleuger estructural HLE-25/F/8/IIa, sèrie Ultra Series Ligero "LAFARGE", de 1800 kg/m³ de densitat, quantitat mínima de ciment 275 kg/m³, fabricat en central. (material) | 0.149 | 206.21 | 30.73 |
| mq06mms010 | h | Mesclador continu amb sitja, per a morter industrial en sec, subministrat a granel. (maquinària) | 0.201 | 1.73 | 0.35 |
| op00cla010 |  | Clavadora pneumàtica. | 1.000 | 0.00 | 0.00 |
| au00auh040 |  | Vibrador de formigó, elèctric. | 1.000 | 0.00 | 0.00 |
| au00auh010 |  | Cubilot. | 1.000 | 0.00 | 0.00 |
| mo048 | h | Oficial 1ª muntador d'estructura de fusta. (mà d'obra) | 0.606 | 24.47 | 14.83 |
| mo095 | h | Ajudant muntador d'estructura de fusta. (mà d'obra) | 0.363 | 21.71 | 7.88 |
| mo020 | h | Oficial 1ª construcció. (mà d'obra) | 1.080 | 23.30 | 25.16 |
| mo113 | h | Peó ordinari construcció. (mà d'obra) | 0.550 | 19.47 | 10.71 |
| mo043 | h | Oficial 1ª ferrallista. (mà d'obra) | 0.040 | 24.47 | 0.98 |
| mo090 | h | Ajudant ferrallista. (mà d'obra) | 0.039 | 21.71 | 0.85 |
| mo045 | h | Oficial 1ª estructurista, en treballs de posada en obra del formigó. (mà d'obra) | 0.010 | 24.47 | 0.24 |
| mo092 | h | Ajudant estructurista, en treballs de posada en obra del formigó. (mà d'obra) | 0.043 | 21.71 | 0.93 |
| % | % | Costos directes complementaris | 2 % | 138.77 | 2.78 |
|  |  | Costos directes |  |  | 141.55 |
