# Forjat tradicional amb un intereix de 50 cm

- Propietat de l'arxiu: CYPE INGENIEROS, S.A.
- Format: FIEBDC-3/2002
- Divisa: EUR
- Costos indirectes: 3.00 %
- IVA: 21.00 %

## E Estructures

### EM Fusta

#### EMF Sostres

**EMF060** m² Forjat tradicional amb un intereix de 50 cm, compost per biguetes de fusta serrada d'avet (Abies alba), de 10x20 a 15x25 cm de secció i fins a 6 m de longitud, qualitat estructural S10, classe resistent C24, protecció de la fusta amb classe de penetració NP2, treballada en taller, entrebigat amb maons ceràmics buits, tipus súper maó, per revestir, 50x20x4 cm; i malla electrosoldada ME 20x20 Ø 5-5 B 500 T 6x2,20 UNE-EN 10080, en capa de compressió de 4 cm de gruix de formigó lleuger HLE-25/F/8/IIa, sèrie Ultra Series Ligero "LAFARGE", densitat 1800 kg/m³, (quantitat mínima de ciment 275 kg/m³), fabricat en central.
Formació de forjat tradicional amb un intereix de 50 cm, compost per biguetes de fusta serrada d'avet (Abies alba), acabat raspallat, de 10x20 a 15x25 cm de secció i fins a 6 m de longitud, per aplicacions estructurals, qualitat estructural S10 segons DIN 4074, classe resistent C24 segons UNE-EN 338 i UNE-EN 1912 i protecció davant d'agents biòtics que es correspon amb la classe de penetració NP2 (3 mm en les cares laterals de l'albeca) segons UNE-EN 351-1; entrebigat amb maons ceràmics buits, tipus súper maó, per revestir, 50x20x4 cm; i malla electrosoldada ME 20x20 Ø 5-5 B 500 T 6x2,20 UNE-EN 10080, en capa de compressió de 4 cm de gruix de formigó lleuger HLE-25/F/8/IIa, sèrie Ultra Series Ligero "LAFARGE", densitat 1800 kg/m³, (quantitat mínima de ciment 275 kg/m³), fabricat en central. Inclús p/p d'apuntalament i desapuntalament de les biguetes, separadors, elements de lligat de biguetes, cèrcols perimetrals de planta i buits, i curació del formigó.
Inclou: Preparació del perímetre de recolzament de les biguetes. Replanteig i col·locació en sec de les biguetes. Apuntalament. Acoblament de biguetes en recolzaments i ancoratges. Disposició de llistons adossats a les biguetes constituint les arestes de recolzament del entrebigat. Formació de l'entrebigat. Col·locació de la malla electrosoldada. Abocament i compactació del formigó. Reglejat i anivellació de la capa de compressió. Curat del formigó. Desapuntalament. Reparació de defectes superficials.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 4.39 | 0.18 |
| mt50spa101 | kg | Claus d'acer. (material) | 0.045 | 1.30 | 0.06 |
| mt50spa081a | U | Puntal metàl·lic telescòpic, de fins a 3 m d'altura. (material) | 0.013 | 13.37 | 0.17 |
| mt04lcg010a | U | Maó ceràmic buit (súper maó), per revestir, 50x20x4 cm, segons UNE-EN 771-1. (material) | 10.000 | 0.32 | 3.20 |
| mt07mee018fd | m³ | Fusta serrada d'avet (Abies alba) amb acabat raspallat, per a bigueta de 10x20 a 15x25 cm de secció i fins a 6 m de longitud, per aplicacions estructurals, qualitat estructural S10 segons DIN 4074, classe resistent C24 segons UNE-EN 338 i UNE-EN 1912 i protecció davant d'agents biòtics que es correspon amb la classe de penetració NP2 (3 mm en les cares laterals de l'albeca) segons UNE-EN 351-1, treballada en taller. (material) | 0.075 | 449.83 | 33.74 |
| mt07aco020o | U | Separador homologat per malla electrosoldada. (material) | 2.000 | 0.08 | 0.16 |
| mt07ame010d | m² | Malla electrosoldada ME 20x20 Ø 5-5 B 500 T 6x2,20 UNE-EN 10080. (material) | 1.100 | 1.35 | 1.49 |
| mt10hal100b | m³ | Formigó lleuger estructural HLE-25/F/8/IIa, sèrie Ultra Series Ligero "LAFARGE", de 1800 kg/m³ de densitat, quantitat mínima de ciment 275 kg/m³, fabricat en central. (material) | 0.149 | 206.21 | 30.73 |
| op00cla010 |  | Clavadora pneumàtica. | 1.000 | 0.00 | 0.00 |
| op00cep010 |  | Garlopa. | 1.000 | 0.00 | 0.00 |
| au00auh040 |  | Vibrador de formigó, elèctric. | 1.000 | 0.00 | 0.00 |
| au00auh010 |  | Cubilot. | 1.000 | 0.00 | 0.00 |
| mo048 | h | Oficial 1ª muntador d'estructura de fusta. (mà d'obra) | 0.576 | 24.47 | 14.09 |
| mo095 | h | Ajudant muntador d'estructura de fusta. (mà d'obra) | 0.576 | 21.71 | 12.50 |
| mo042 | h | Oficial 1ª estructurista. (mà d'obra) | 1.416 | 24.47 | 34.65 |
| mo089 | h | Ajudant estructurista. (mà d'obra) | 1.416 | 21.71 | 30.74 |
| mo113 | h | Peó ordinari construcció. (mà d'obra) | 0.183 | 19.47 | 3.56 |
| mo112 | h | Peó especialitzat construcció. (mà d'obra) | 0.183 | 20.15 | 3.69 |
| % | % | Costos directes complementaris | 2 % | 168.96 | 3.38 |
|  |  | Costos directes |  |  | 172.34 |
