# Doble muret guia de formigó armat per mur pantalla

- Propietat de l'arxiu: CYPE INGENIEROS, S.A.
- Format: FIEBDC-3/2002
- Divisa: EUR
- Costos indirectes: 3.00 %
- IVA: 21.00 %

**CCP005** m Doble muret guia de formigó armat per mur pantalla, realitzat amb formigó HA-25/B/20/IIa fabricat en central, i abocament des de camió, i acer UNE-EN 10080 B 500 S, 25 kg/m, secció 70x25 cm, muntatge i desmuntatge del sistema d'encofrat a dues cares, amb demolició de muret guia amb retroexcavadora amb martell picador i càrrega d'enderrocs mecànica.
Formació de doble muret guia, per a mur pantalla, de formigó armat de secció 70x25 cm; realitzat amb formigó HA-25/B/20/IIa fabricat en central, i abocament des de camió, i acer UNE-EN 10080 B 500 S, amb una quantia aproximada de 25 kg/m; muntatge i desmuntatge del sistema d'encofrat a dues cares dels murets. Inclús p/p d'elaboració de la ferralla (tall, doblegat i conformat d'elements) en taller industrial i muntatge en el lloc definitiu de la seva col·locació en obra, separadors, aplicació de líquid desencofrant, demolició de muret guia amb retroexcavadora amb martell picador i càrrega d'enderrocs mecànica i neteja.
Inclou: Replanteig i traçat dels murets guia. Muntatge del sistema d'encofrat. Col·locació de l'armadura. Abocament i compactació del formigó. Desmuntatge del sistema d'encofrat. Regularització i neteja superficial del parament vist. Acotament de la longitud de cada plafó sobre els murets guia ja realitzats. Replanteig de la cota del fons de la perforació, de la rasant del formigó i de les armadures. Demolició de l'element amb retroexcavadora amb martell trencador. Neteja i recollida de restes. Càrrega mecànica d'enderrocs sobre camió o contenidor.
Criteri d'amidament de projecte: Longitud mesurada a eixos, segons documentació gràfica de Projecte.
Criteri de mesura d'obra: Es mesurarà a eixos de mur, la longitud realment executada segons especificacions de Projecte.

| Codi | Ut | Descripció | Rendiment | Preu | Import |
|---|---|---|---|---|---|
| mt08eme040 | m² | Panells metàl·lics de varias dimensions, per encofrar elements de formigó. (material) | 0.007 | 52.00 | 0.36 |
| mt50spa052b | m | Tauló de fusta de pi, de 20x7,2 cm. (material) | 0.028 | 4.39 | 0.12 |
| mt50spa081a | U | Puntal metàl·lic telescòpic, de fins a 3 m d'altura. (material) | 0.018 | 13.37 | 0.24 |
| mt08eme051a | m | Fleix d'acer galvanitzat, per a encofrat metàl·lic. (material) | 0.140 | 0.29 | 0.04 |
| mt08var050 | kg | Filferro galvanitzat per a lligar, de 1,30 mm de diàmetre. (material) | 0.270 | 1.10 | 0.30 |
| mt08var060 | kg | Puntes d'acer de 20x100 mm. (material) | 0.140 | 7.00 | 0.98 |
| mt08dba010b | l | Agent desemmotllador, a base d'olis especials, emulsionant en aigua per a encofrats metàl·lics, fenòlics o de fusta. (material) | 0.042 | 1.98 | 0.08 |
| mt07aco020a | U | Separador homologat per fonamentacions. (material) | 3.000 | 0.13 | 0.39 |
| mt07aco010c | kg | Ferralla elaborada en taller industrial amb acer en barres corrugades, UNE-EN 10080 B 500 S, de varis diàmetres. (material) | 25.000 | 0.81 | 20.25 |
| mt10haf010nga | m³ | Formigó HA-25/B/20/IIa, fabricat en central. (material) | 0.385 | 67.42 | 25.96 |
| mq01exn020a | h | Retroexcavadora hidràulica sobre pneumàtics, de 105 kW. (maquinària) | 0.233 | 46.24 | 10.77 |
| mq01ret010 | h | Miniretrocarregadora sobre pneumàtics de 15 kW. (maquinària) | 0.109 | 40.85 | 4.45 |
| mo044 | h | Oficial 1ª encofrador. (mà d'obra) | 0.501 | 24.47 | 12.26 |
| mo091 | h | Ajudant encofrador. (mà d'obra) | 0.668 | 21.71 | 14.50 |
| mo043 | h | Oficial 1ª ferrallista. (mà d'obra) | 0.119 | 24.47 | 2.91 |
| mo090 | h | Ajudant ferrallista. (mà d'obra) | 0.119 | 21.71 | 2.58 |
| mo045 | h | Oficial 1ª estructurista, en treballs de posada en obra del formigó. (mà d'obra) | 0.032 | 24.47 | 0.78 |
| mo092 | h | Ajudant estructurista, en treballs de posada en obra del formigó. (mà d'obra) | 0.129 | 21.71 | 2.80 |
| mo113 | h | Peó ordinari construcció. (mà d'obra) | 0.276 | 19.47 | 5.37 |
| % | % | Costos directes complementaris | 2 % | 105.14 | 2.10 |
|  |  | Costos directes |  |  | 107.24 |
