# Formigó HA-25/B/20/IIa fabricat en central, i abocament amb bomba, per a formació de llosa de fonamentació

- Propietat de l'arxiu: CYPE INGENIEROS, S.A.
- Format: FIEBDC-3/2002
- Divisa: EUR
- Costos indirectes: 3.00 %
- IVA: 21.00 %

**CHH030** m³ Formigó HA-25/B/20/IIa fabricat en central, i abocament amb bomba, per a formació de llosa de fonamentació.
Subministrament de formigó HA-25/B/20/IIa fabricat en central, i abocament amb bomba per a formació de llosa de fonamentació. Inclús p/p de compactació i curació del formigó.
Inclou: Abocament i compactació del formigó. Curat del formigó.
Criteri d'amidament de projecte: Volum teòric, segons documentació gràfica de Projecte.
Criteri de mesura d'obra: Es mesurarà el volum teòric executat segons especificacions de Projecte, sense incloure els increments per excessos d'excavació no autoritzats.

| Codi | Ut | Descripció | Rendiment | Preu | Import |
|---|---|---|---|---|---|
| mt10haf010nga | m³ | Formigó HA-25/B/20/IIa, fabricat en central. (material) | 1.050 | 67.42 | 70.79 |
| mq06bhe010 | h | Camió bomba estacionat a obra, per bombament de formigó. Inclús p/p de desplaçament. (maquinària) | 0.042 | 169.73 | 7.13 |
| mo045 | h | Oficial 1ª estructurista, en treballs de posada en obra del formigó. (mà d'obra) | 0.011 | 24.47 | 0.27 |
| mo092 | h | Ajudant estructurista, en treballs de posada en obra del formigó. (mà d'obra) | 0.143 | 21.71 | 3.10 |
| % | % | Costos directes complementaris | 2 % | 81.29 | 1.63 |
|  |  | Costos directes |  |  | 82.92 |
