# Pilot de formigó armat

- Propietat de l'arxiu: CYPE INGENIEROS, S.A.
- Format: FIEBDC-3/2002
- Divisa: EUR
- Costos indirectes: 3.00 %
- IVA: 21.00 %

**CPI050** m Pilot de formigó armat, d'extracció amb camisa perduda, diàmetre 55 cm, realitzat amb formigó HA-25/F/12/IIa fabricat en central, i abocament des de camió a través de tub Tremie, i acer UNE-EN 10080 B 500 S, quantia 8,1 kg/m. CPI-5.
Formació de piló de fonamentació de formigó armat de 55 cm de diàmetre, per a grup de pilons CPI-5 segons NTE-CPI. Executat per extracció de terres mitjançant sistema mecànic que es desplaça per l'interior d'un entubament perdut i posterior formigonat continu en sec del piló. Realitzat amb formigó HA-25/F/12/IIa fabricat en central, i abocament des de camió a través de tub Tremie, i acer UNE-EN 10080 B 500 S, amb una quantia aproximada de 8,1 kg/m. Inclús p/p d'elaboració de la ferralla (tall, doblegat i conformat d'elements) en taller industrial i muntatge en el lloc definitiu de la seva col·locació en obra, separadors, i transport, instal·lació, muntatge i desmuntatge d'equip mecànic.
Inclou: Replanteig i traçat dels eixos dels grups de pilots. Clava del tub acompanyant a l'excavació. Col·locació de l'armadura. Posta en obra del formigó. Neteja i retirada de sobrants.
Criteri d'amidament de projecte: Longitud mesurada segons documentació gràfica de Projecte.
Criteri de mesura d'obra: Es mesurarà la longitud, presa en el terreny abans de formigonar, de l'estaca realment executada segons especificacions de Projecte, des de la punta fins a la cara inferior de l'encep, sense incloure l'excés de formigó consumit sobre el volum teòric corresponent al diàmetre nominal de l'estaca.

| Codi | Ut | Descripció | Rendiment | Preu | Import |
|---|---|---|---|---|---|
| mt07aco020m | U | Separador homologat per pilons. (material) | 3.000 | 0.09 | 0.27 |
| mt07pil010b | m | Tub d'acer, de 55 cm de diàmetre i 2 mm d'espessor. (material) | 1.050 | 54.36 | 57.08 |
| mt07aco010c | kg | Ferralla elaborada en taller industrial amb acer en barres corrugades, UNE-EN 10080 B 500 S, de varis diàmetres. (material) | 8.100 | 0.81 | 6.56 |
| mt08var050 | kg | Filferro galvanitzat per a lligar, de 1,30 mm de diàmetre. (material) | 0.049 | 1.10 | 0.05 |
| mt10haf010nba | m³ | Formigó HA-25/F/12/IIa, fabricat en central. (material) | 0.240 | 72.69 | 17.45 |
| mq03pii105a | h | Equip complet per a perforació de piló d'extracció amb camisa perduda, CPI-5. (maquinària) | 0.543 | 149.76 | 81.32 |
| mo043 | h | Oficial 1ª ferrallista. (mà d'obra) | 0.039 | 24.47 | 0.95 |
| mo090 | h | Ajudant ferrallista. (mà d'obra) | 0.039 | 21.71 | 0.85 |
| mo045 | h | Oficial 1ª estructurista, en treballs de posada en obra del formigó. (mà d'obra) | 2.501 | 24.47 | 61.20 |
| mo092 | h | Ajudant estructurista, en treballs de posada en obra del formigó. (mà d'obra) | 2.501 | 21.71 | 54.30 |
| % | % | Costos directes complementaris | 2 % | 280.03 | 5.60 |
|  |  | Costos directes |  |  | 285.63 |
