# Escala de formigó vist

- Propietat de l'arxiu: CYPE INGENIEROS, S.A.
- Format: FIEBDC-3/2002
- Divisa: EUR
- Costos indirectes: 3.00 %
- IVA: 21.00 %

**EHE020** m² Escala de formigó vist, amb llosa d'escala i esglaonat de formigó armat, e=15 cm, realitzada amb formigó HA-25/P/20/IIa fabricat en central, i abocament amb cubilot, i acer UNE-EN 10080 B 500 S, 18 kg/m², quedant vist el formigó del fons i dels laterals de la llosa; Muntatge i desmuntatge de sistema d'encofrat, amb acabat vist amb textura llisa a la seva cara inferior i laterals, en planta de fins a 3 m d'altura lliure, format per superfície encofrant de taulons de fusta de pi folrats amb tauler aglomerat hidròfug, d'un sol ús, amb una de les seves cares plastificada, estructura suport horitzontal de taulons de fusta de pi i estructura suport vertical de puntals metàl·lics; amortitzables els taulons de la superfície encofrant en 10 usos, els taulons de l'estructura suport en 10 usos i els puntals en 150 usos.
Formació d'escala de formigó vist, amb llosa d'escala i esglaonat de formigó armat, realitzada amb 15 cm de gruix de formigó HA-25/P/20/IIa fabricat en central, i abocament amb cubilot, i acer UNE-EN 10080 B 500 S, amb una quantia aproximada de 18 kg/m², quedant vist el formigó del fons i dels laterals de la llosa; Muntatge i desmuntatge de sistema d'encofrat, amb acabat vist amb textura llisa a la seva cara inferior i laterals, en planta de fins a 3 m d'altura lliure, format per: superfície encofrant de taulons de fusta de pi, amortitzables en 10 usos, folrats amb tauler aglomerat hidròfug, d'un sol ús amb una de les seves cares plastificada, estructura suport horitzontal de taulons de fusta de pi, amortitzables en 10 usos i estructura suport vertical de puntals metàl·lics, amortitzables en 150 usos. Inclús p/p de replanteig, elaboració de la ferralla (tall, doblegat i conformat d'elements) en taller industrial i muntatge en el lloc definitiu de la seva col·locació en obra, separadors, elements de sustentació, fixació i apuntalament necessaris per a l'estabilitat de l'encofrat, aplicació de líquid desencofrant i agent filmogen per enduriment de formigons i morters.
Inclou: Replanteig i marcat de nivells de plantes i reblerts. Muntatge del sistema d'encofrat. Col·locació de les armadures amb separadors homologats. Abocament i compactació del formigó. Curat del formigó. Desmuntatge del sistema d'encofrat. Reparació de defectes superficials.
Criteri d'amidament de projecte: Superfície mesurada pel seu intradós en veritable magnitud, segons documentació gràfica de Projecte.
Criteri de mesura d'obra: Es mesurarà, pel intradós, la superfície realment executada segons especificacions de Projecte.

| Codi | Ut | Descripció | Rendiment | Preu | Import |
|---|---|---|---|---|---|
| mt50spa052b | m | Tauló de fusta de pi, de 20x7,2 cm. (material) | 0.750 | 4.39 | 3.29 |
| mt08eft015a | m² | Tauler aglomerat hidròfug, amb una de les seves cares plastificada, de 10 mm d'espessor. (material) | 1.150 | 5.55 | 6.38 |
| mt08eve020 | m² | Sistema d'encofrat per a formació d'esglaonat en lloses inclinades d'escala de formigó armat, amb puntals i taulers de fusta. (material) | 0.200 | 17.40 | 3.48 |
| mt50spa081a | U | Puntal metàl·lic telescòpic, de fins a 3 m d'altura. (material) | 0.013 | 13.37 | 0.17 |
| mt08cim030b | m³ | Fusta de pi. (material) | 0.003 | 238.16 | 0.71 |
| mt08var060 | kg | Puntes d'acer de 20x100 mm. (material) | 0.040 | 7.00 | 0.28 |
| mt08dba010a | l | Agent desemmotllador biodegradable en fase aquosa per a formigons amb acabat vist. (material) | 0.013 | 8.15 | 0.11 |
| mt07aco020f | U | Separador homologat per lloses d'escala. (material) | 3.000 | 0.08 | 0.24 |
| mt07aco010c | kg | Ferralla elaborada en taller industrial amb acer en barres corrugades, UNE-EN 10080 B 500 S, de varis diàmetres. (material) | 18.000 | 0.81 | 14.58 |
| mt08var050 | kg | Filferro galvanitzat per a lligar, de 1,30 mm de diàmetre. (material) | 0.270 | 1.10 | 0.30 |
| mt10haf010nha | m³ | Formigó HA-25/P/20/IIa, fabricat en central. (material) | 0.373 | 63.92 | 23.84 |
| mt08cur010a | l | Agent filmogen per enduriment de formigons i morters, amb acabat vist. (material) | 0.173 | 4.12 | 0.71 |
| mo044 | h | Oficial 1ª encofrador. (mà d'obra) | 1.285 | 24.47 | 31.44 |
| mo091 | h | Ajudant encofrador. (mà d'obra) | 1.218 | 21.71 | 26.44 |
| mo043 | h | Oficial 1ª ferrallista. (mà d'obra) | 0.322 | 24.47 | 7.88 |
| mo090 | h | Ajudant ferrallista. (mà d'obra) | 0.322 | 21.71 | 6.99 |
| mo045 | h | Oficial 1ª estructurista, en treballs de posada en obra del formigó. (mà d'obra) | 0.067 | 24.47 | 1.64 |
| mo092 | h | Ajudant estructurista, en treballs de posada en obra del formigó. (mà d'obra) | 0.271 | 21.71 | 5.88 |
| % | % | Costos directes complementaris | 2 % | 134.36 | 2.69 |
|  |  | Costos directes |  |  | 137.05 |
