# Pilar de secció circular de formigó vist

- Propietat de l'arxiu: CYPE INGENIEROS, S.A.
- Format: FIEBDC-3/2002
- Divisa: EUR
- Costos indirectes: 3.00 %
- IVA: 21.00 %

**EHS016** m³ Pilar de secció circular de formigó vist, de 30 cm de diàmetre mig, realitzat amb formigó HA-30/AC-E2/12/IIa, Agilia Arquitectónico "LAFARGE", fabricat en central, i abocament amb cubilot, i acer UNE-EN 10080 B 500 S, quantia 120 kg/m³; Muntatge i desmuntatge de sistema d'encofrat amb acabat vist amb textura llisa, en planta de fins a 3 m d'altura lliure, format per superfície encofrant de motlles cilíndrics de bandes de paper kraft, alumini i polietilè i estructura suport vertical de puntals metàl·lics.
Formació de pilar de secció circular de formigó vist, de 30 cm de diàmetre mig, realitzat amb formigó HA-30/AC-E2/12/IIa, Agilia Arquitectónico "LAFARGE", fabricat en central, i abocament amb cubilot, i acer UNE-EN 10080 B 500 S, amb una quantia aproximada de 120 kg/m³; Muntatge i desmuntatge de sistema d'encofrat amb acabat vist amb textura llisa, en planta de fins a 3 m d'altura lliure, format per: superfície encofrant de motlles cilíndrics de bandes de paper kraft, alumini i polietilè, d'un sol ús i estructura suport vertical de puntals metàl·lics, amortitzables en 150 usos. Inclús p/p de replanteig, elaboració de la ferralla (tall, doblegat i conformat d'elements) en taller industrial i muntatge en el lloc definitiu de la seva col·locació en obra, elements de sustentació, fixació i apuntalament necessaris per a la seva estabilitat i agent filmogen per enduriment de formigons i morters.
Inclou: Replanteig. Col·locació de les armadures amb separadors homologats. Muntatge del sistema d'encofrat. Abocat del formigó. Desmuntatge del sistema d'encofrat. Curat del formigó. Reparació de defectes superficials.
Criteri d'amidament de projecte: Volum mesurat segons documentació gràfica de Projecte.
Criteri de mesura d'obra: Es mesurarà el volum realment executat segons especificacions de Projecte.

| Codi | Ut | Descripció | Rendiment | Preu | Import |
|---|---|---|---|---|---|
| mt07aco020b | U | Separador homologat per pilars. (material) | 12.000 | 0.06 | 0.72 |
| mt07aco010c | kg | Ferralla elaborada en taller industrial amb acer en barres corrugades, UNE-EN 10080 B 500 S, de varis diàmetres. (material) | 120.000 | 0.81 | 97.20 |
| mt08var050 | kg | Filferro galvanitzat per a lligar, de 1,30 mm de diàmetre. (material) | 0.600 | 1.10 | 0.66 |
| mt08tub020ad | m² | Motlle cilíndric d'un sol ús de bandes de paper kraft, alumini i polietilè en espiral, per a encofrat de pilars de formigó, de fins a 3 m d'altura i 30 cm de diàmetre mig, per acabat vist del formigó. Inclús p/p d'accessoris de muntatge. (material) | 13.333 | 13.52 | 180.26 |
| mt50spa081a | U | Puntal metàl·lic telescòpic, de fins a 3 m d'altura. (material) | 0.099 | 13.37 | 1.32 |
| mt10hal030ne | m³ | Formigó HA-30/AC-E2/12/IIa, Agilia Arquitectónico "LAFARGE", fabricat en central. (material) | 1.050 | 115.17 | 120.93 |
| mt08cur010a | l | Agent filmogen per enduriment de formigons i morters, amb acabat vist. (material) | 2.000 | 4.12 | 8.24 |
| mo044 | h | Oficial 1ª encofrador. (mà d'obra) | 2.630 | 24.47 | 64.36 |
| mo091 | h | Ajudant encofrador. (mà d'obra) | 2.630 | 21.71 | 57.10 |
| mo043 | h | Oficial 1ª ferrallista. (mà d'obra) | 0.803 | 24.47 | 19.65 |
| mo090 | h | Ajudant ferrallista. (mà d'obra) | 0.803 | 21.71 | 17.43 |
| mo045 | h | Oficial 1ª estructurista, en treballs de posada en obra del formigó. (mà d'obra) | 0.325 | 24.47 | 7.95 |
| mo092 | h | Ajudant estructurista, en treballs de posada en obra del formigó. (mà d'obra) | 1.310 | 21.71 | 28.44 |
| % | % | Costos directes complementaris | 2 % | 604.26 | 12.09 |
|  |  | Costos directes |  |  | 616.35 |
