# Pilar de secció rectangular o quadrada de formigó vist

- Propietat de l'arxiu: CYPE INGENIEROS, S.A.
- Format: FIEBDC-3/2002
- Divisa: EUR
- Costos indirectes: 3.00 %
- IVA: 21.00 %

## E Estructures

### EH Formigó armat

#### EHS Pilars

**EHS015** m³ Pilar de secció rectangular o quadrada de formigó vist, de 30x30 cm de secció mitja, realitzat amb formigó HA-30/AC-E2/12/IIa, Agilia Arquitectónico "LAFARGE", fabricat en central, i abocament amb cubilot, i acer UNE-EN 10080 B 500 S, quantia 120 kg/m³; Muntatge i desmuntatge de sistema d'encofrat, amb acabat vist amb textura llisa, en planta de fins a 3 m d'altura lliure, format per superfície encofrant de taulers contraxapats fenòlics amb bastidor metàl·lic i estructura suport vertical de puntals metàl·lics.
Formació de pilar de secció rectangular o quadrada de formigó vist, de 30x30 cm de secció mitja, realitzat amb formigó HA-30/AC-E2/12/IIa, Agilia Arquitectónico "LAFARGE", fabricat en central, i abocament amb cubilot, i acer UNE-EN 10080 B 500 S, amb una quantia aproximada de 120 kg/m³; Muntatge i desmuntatge de sistema d'encofrat, amb acabat vist amb textura llisa, en planta de fins a 3 m d'altura lliure, format per: superfície encofrant de taulers contraxapats fenòlics amb bastidor metàl·lic, amortitzables en 20 usos i estructura suport vertical de puntals metàl·lics, amortitzables en 150 usos. Inclús p/p de replanteig, elaboració de la ferralla (tall, doblegat i conformat d'elements) en taller industrial i muntatge en el lloc definitiu de la seva col·locació en obra, elements de sustentació, fixació i apuntalament necessaris per a la seva estabilitat i aplicació de líquid desencofrant i agent filmogen per enduriment de formigons i morters.
Inclou: Replanteig. Col·locació de les armadures amb separadors homologats. Muntatge del sistema d'encofrat. Abocat del formigó. Desmuntatge del sistema d'encofrat. Curat del formigó. Reparació de defectes superficials.
Criteri d'amidament de projecte: Volum mesurat segons documentació gràfica de Projecte.
Criteri de mesura d'obra: Es mesurarà el volum realment executat segons especificacions de Projecte.

| Codi | Ut | Descripció | Rendiment | Preu | Import |
|---|---|---|---|---|---|
| mt07aco020b | U | Separador homologat per pilars. (material) | 12.000 | 0.06 | 0.72 |
| mt07aco010c | kg | Ferralla elaborada en taller industrial amb acer en barres corrugades, UNE-EN 10080 B 500 S, de varis diàmetres. (material) | 120.000 | 0.81 | 97.20 |
| mt08var050 | kg | Filferro galvanitzat per a lligar, de 1,30 mm de diàmetre. (material) | 0.600 | 1.10 | 0.66 |
| mt08vis010a | m² | Tauler contraplacat fenòlic de fusta de pi amb bastidor metàl·lic, per a encofrat de pilars de formigó armat amb acabat vist, de secció rectangular o quadrada, de fins a 3 m d'altura, inclús p/p d'accessoris de muntatge. (material) | 0.800 | 87.00 | 69.60 |
| mt50spa081a | U | Puntal metàl·lic telescòpic, de fins a 3 m d'altura. (material) | 0.099 | 13.37 | 1.32 |
| mt08dba010a | l | Agent desemmotllador biodegradable en fase aquosa per a formigons amb acabat vist. (material) | 0.173 | 8.15 | 1.41 |
| mt10hal030ne | m³ | Formigó HA-30/AC-E2/12/IIa, Agilia Arquitectónico "LAFARGE", fabricat en central. (material) | 1.050 | 115.17 | 120.93 |
| mt08cur010a | l | Agent filmogen per enduriment de formigons i morters, amb acabat vist. (material) | 2.000 | 4.12 | 8.24 |
| op00ciz020 |  | Cisalla per a acer en barres corrugades. | 1.000 | 0.00 | 0.00 |
| op00ata010 |  | Lligadora de ferralla. | 1.000 | 0.00 | 0.00 |
| au00auh010 |  | Cubilot. | 1.000 | 0.00 | 0.00 |
| au00auh030 |  | Castellet de formigonat. | 1.000 | 0.00 | 0.00 |
| mo044 | h | Oficial 1ª encofrador. (mà d'obra) | 6.609 | 24.47 | 161.72 |
| mo091 | h | Ajudant encofrador. (mà d'obra) | 6.609 | 21.71 | 143.48 |
| mo043 | h | Oficial 1ª ferrallista. (mà d'obra) | 0.980 | 24.47 | 23.98 |
| mo090 | h | Ajudant ferrallista. (mà d'obra) | 0.980 | 21.71 | 21.28 |
| mo045 | h | Oficial 1ª estructurista, en treballs de posada en obra del formigó. (mà d'obra) | 0.397 | 24.47 | 9.71 |
| mo092 | h | Ajudant estructurista, en treballs de posada en obra del formigó. (mà d'obra) | 1.598 | 21.71 | 34.69 |
| % | % | Costos directes complementaris | 2 % | 694.94 | 13.90 |
|  |  | Costos directes |  |  | 708.84 |
