# Sostre amb un intereix de 70 cm

- Propietat de l'arxiu: CYPE INGENIEROS, S.A.
- Format: FIEBDC-3/2002
- Divisa: EUR
- Costos indirectes: 3.00 %
- IVA: 21.00 %

## E Estructures

### EM Fusta

#### EMF Sostres

**EMF011** m² Sostre amb un intereix de 70 cm, compost per biguetes de fusta serrada d'avet (Abies alba), de 10x20 a 15x25 cm de secció i fins a 6 m de longitud, qualitat estructural S10, classe resistent C24, protecció de la fusta amb classe de penetració NP2, treballada en taller col·locades mitjançant recolzament sobre element estructural; i panell "VALERO COMPOPLAK", de 100 mm d'espessor, 1200 mm d'amplada i 2700 mm de longitud, format per nucli de poliestirè expandit (EPS), densitat 30 kg/m³, revestit per les dues cares amb fibra de vidre, de 450 g/m² i compòsit (WPC), amb ranures en els laterals per permetre el pas del perfil de connexió entre panells; reforç de junts entre panells mitjançant adhesiu bicomponent "VALERO COMPOPLAK", perfils de MDF "VALERO COMPOPLAK", de 3660x100x10 mm i malla de fibra de vidre "VALERO COMPOPLAK"; fixat mecànicament a les biguetes amb cargols autoperforants per a fusta, de 6 mm de diàmetre i 120 mm de longitud, d'acer galvanitzat amb revestiment de crom (4 u/m²) i adhesiu bicomponent "VALERO COMPOPLAK".
Subministrament i muntatge de sostre amb un intereix de 70 cm, compost per biguetes de fusta serrada d'avet (Abies alba), acabat raspallat, de 10x20 a 15x25 cm de secció i fins a 6 m de longitud, per aplicacions estructurals, qualitat estructural S10 segons DIN 4074, classe resistent C24 segons UNE-EN 338 i UNE-EN 1912 i protecció davant d'agents biòtics que es correspon amb la classe de penetració NP2 (3 mm en les cares laterals de l'albeca) segons UNE-EN 351-1 col·locades mitjançant recolzament sobre element estructural; i panell "VALERO COMPOPLAK", de 100 mm d'espessor, 1200 mm d'amplada i 2700 mm de longitud, format per nucli de poliestirè expandit (EPS), densitat 30 kg/m³, revestit per les dues cares amb fibra de vidre, de 450 g/m² i compòsit (WPC), amb ranures en els laterals per permetre el pas del perfil de connexió entre panells; resistència tèrmica 2,85 m²K/W, conductivitat tèrmica 0,035 W/(mK), factor de resistència a la difusió del vapor d'aigua 716, Euroclasse E de reacció al foc, resistència a flexió 0,603 N/mm² i mòdul d'elasticitat 54,16 N/mm²; fixat a les biguetes amb cargols autoperforants per a fusta, de 6 mm de diàmetre i 120 mm de longitud, d'acer galvanitzat amb revestiment de crom i adhesiu bicomponent "VALERO COMPOPLAK". Inclús p/p de reforç de junts entre panells mitjançant adhesiu bicomponent "VALERO COMPOPLAK", perfils de MDF "VALERO COMPOPLAK", de 3660x100x10 mm i malla de fibra de vidre "VALERO COMPOPLAK", talls, separadors, elements de lligat de biguetes, cèrcols perimetrals de planta i buits.
Inclou: Preparació del perímetre de recolzament de les biguetes. Replanteig i col·locació en sec de les biguetes. Resolució del recolzament sobre l'element estructural. Col·locació i fixació dels panells. Resolució de junts entre panells. Reparació de defectes superficials.
Criteri d'amidament de projecte: Superfície mesurada segons documentació gràfica de Projecte, sense deduir forats.
Criteri de mesura d'obra: Es mesurarà la superfície realment executada segons especificacions de Projecte, sense deduir forats. Es consideren inclosos tots els elements integrants de l'estructura senyalats en els plànols i detalls del Projecte.

| Codi | Ut | Descripció | Rendiment | Preu | Import |
|---|---|---|---|---|---|
| mt07mee018fd | m³ | Fusta serrada d'avet (Abies alba) amb acabat raspallat, per a bigueta de 10x20 a 15x25 cm de secció i fins a 6 m de longitud, per aplicacions estructurals, qualitat estructural S10 segons DIN 4074, classe resistent C24 segons UNE-EN 338 i UNE-EN 1912 i protecció davant d'agents biòtics que es correspon amb la classe de penetració NP2 (3 mm en les cares laterals de l'albeca) segons UNE-EN 351-1, treballada en taller. (material) | 0.054 | 449.83 | 24.29 |
| mt12ppe010g | m² | Panell "VALERO COMPOPLAK", de 100 mm d'espessor, 1200 mm d'amplada i 2700 mm de longitud, format per nucli de poliestirè expandit (EPS), densitat 30 kg/m³, revestit per les dues cares amb fibra de vidre, de 450 g/m² i compòsit (WPC), amb ranures en els laterals per permetre el pas del perfil de connexió entre panells; resistència tèrmica 2,85 m²K/W, conductivitat tèrmica 0,035 W/(mK), factor de resistència a la difusió del vapor d'aigua 716, Euroclasse E de reacció al foc, resistència a flexió 0,603 N/mm² i mòdul d'elasticitat 54,16 N/mm². (material) | 1.020 | 30.00 | 30.60 |
| mt12ppe020a | m | Perfil de MDF "VALERO COMPOPLAK", de 3660x100x10 mm. (material) | 1.000 | 0.83 | 0.83 |
| mt12ppe030a | kg | Adhesiu bicomponent "VALERO COMPOPLAK". (material) | 0.800 | 9.17 | 7.34 |
| mt12ppe050a | m² | Malla de fibra de vidre "VALERO COMPOPLAK". (material) | 0.350 | 3.00 | 1.05 |
| mt07emr113fo | U | Cargol autoperforant per a fusta, de 6 mm de diàmetre i 120 mm de longitud, d'acer galvanitzat amb revestiment de crom. (material) | 4.000 | 0.23 | 0.92 |
| mt08var050 | kg | Filferro galvanitzat per a lligar, de 1,30 mm de diàmetre. (material) | 0.015 | 1.10 | 0.02 |
| op00amo010 |  | Mola o radial. | 1.000 | 0.00 | 0.00 |
| op00sie010 |  | Serra de calar. | 1.000 | 0.00 | 0.00 |
| op00tal010 |  | Trepant. | 1.000 | 0.00 | 0.00 |
| op00cep010 |  | Garlopa. | 1.000 | 0.00 | 0.00 |
| mo048 | h | Oficial 1ª muntador d'estructura de fusta. (mà d'obra) | 0.422 | 24.47 | 10.33 |
| mo095 | h | Ajudant muntador d'estructura de fusta. (mà d'obra) | 0.211 | 21.71 | 4.58 |
| mo011 | h | Oficial 1ª muntador. (mà d'obra) | 0.365 | 24.08 | 8.79 |
| mo080 | h | Ajudant muntador. (mà d'obra) | 0.365 | 20.68 | 7.55 |
| mo043 | h | Oficial 1ª ferrallista. (mà d'obra) | 0.029 | 24.47 | 0.71 |
| mo090 | h | Ajudant ferrallista. (mà d'obra) | 0.029 | 21.71 | 0.63 |
| % | % | Costos directes complementaris | 2 % | 97.64 | 1.95 |
|  |  | Costos directes |  |  | 99.59 |
