# Reforç de forjat de biguetes de fusta

- Propietat de l'arxiu: CYPE INGENIEROS, S.A.
- Format: FIEBDC-3/2002
- Divisa: EUR
- Costos indirectes: 3.00 %
- IVA: 21.00 %

## E Estructures

### EM Fusta

#### EMZ Reforços

**EMZ310** m² Reforç de forjat de biguetes de fusta, mitjançant la disposició en perforacions de 5 connectors per m² de forjat, formats per cargols d'acer galvanitzat (qualitat 6.8 segons UNE-EN ISO 898-1), amb cabota hexagonal, de 12 mm de diàmetre i 100 mm de longitud, fixats a les bigues amb resina epoxi-acrilat, lliure d'estirè; i 15 connectors per m² de forjat, formats per cargols d'acer galvanitzat (qualitat 6.8 segons UNE-EN ISO 898-1), amb cabota hexagonal, de 10 mm de diàmetre i 80 mm de longitud, fixats a les biguetes amb resina epoxi-acrilat, lliure d'estirè; col·locació de malla electrosoldada ME 20x20 Ø 5-5 B 500 T 6x2,20 UNE-EN 10080 i abocament de capa de compressió de 5 cm de gruix de formigó lleuger HLE-25/F/8/IIa, sèrie Ultra Series Ligero "LAFARGE", densitat 1800 kg/m³, (quantitat mínima de ciment 275 kg/m³), fabricat en central, i abocament amb cubilot.
Reforç de forjat de biguetes de fusta, mitjançant la disposició en forats de 5 connectors per m² de forjat, formats per cargols d'acer galvanitzat (qualitat 6.8 segons UNE-EN ISO 898-1), de 12 mm de diàmetre i 100 mm de longitud, amb cabota hexagonal, rosca mètrica total, rosques i volanderes, fixats a les bigues amb resina epoxi-acrilat, lliure d'estirè; i 15 connectors per m² de forjat, formats per cargols d'acer galvanitzat (qualitat 6.8 segons UNE-EN ISO 898-1), de 10 mm de diàmetre i 80 mm de longitud, amb cabota hexagonal, rosca mètrica total, rosques i volanderes, fixats a les biguetes amb resina epoxi-acrilat, lliure d'estirè; col·locació de malla electrosoldada ME 20x20 Ø 5-5 B 500 T 6x2,20 UNE-EN 10080 i abocament de capa de compressió de 5 cm de gruix de formigó lleuger HLE-25/F/8/IIa, sèrie Ultra Series Ligero "LAFARGE", densitat 1800 kg/m³, (quantitat mínima de ciment 275 kg/m³), fabricat en central, i abocament amb cubilot. Inclús p/p de replanteig, realització de forats en la fusta, neteja de la cara superior del forjat, muntatge i desmuntatge del sistema d'encofrat i curació del formigó.
Inclou: Replanteig del sistema d'encofrat. Muntatge del sistema d'encofrat. Neteja i sanejat de les bigues i biguetes. Replanteig i realització deles perforacions en bigues i biguetes. Neteja de les perforacions. Preparació del cartutx. Aplicació de la resina en els forats. Col·locació dels connectors a les perforacions. Col·locació de la malla electrosoldada amb separadors homologats. Abocament i compactació del formigó. Reglejat i anivellació de la capa de compressió. Curat del formigó. Desmuntatge del sistema d'encofrat. Reparació de defectes superficials. Neteja de les restes generades.
Criteri d'amidament de projecte: Superfície mesurada segons documentació gràfica de Projecte.
Criteri de mesura d'obra: Es mesurarà la superfície realment executada segons especificacions de Projecte.

| Codi | Ut | Descripció | Rendiment | Preu | Import |
|---|---|---|---|---|---|
| mt08efu010b | m² | Sistema d'encofrat continu per a forjat unidireccional de formigó armat, entre 3 i 4 m d'altura lliure de planta, compost de: puntals, sotaponts metàl·lics i superfície encofrant de fusta tractada reforçada amb barres i perfils. (material) | 1.000 | 9.05 | 9.05 |
| mt26reh100e | U | Cartutx de resina epoxi-acrilat, lliure d'estirè, de dos components, amb dosificador i filtre de barreja automàtica, de 825 ml, per a ancoratges estructurals verticals i horitzontals. (material) | 0.180 | 14.19 | 2.55 |
| mt07rem020er | U | Cargol d'acer galvanitzat qualitat 6.8 segons UNE-EN ISO 898-1, tipus M-12, de cabota hexagonal i rosca mètrica total segons DIN 931 i UNE-EN ISO 4014, de 12 mm de diàmetre i 100 mm de longitud, amb rosca i volandera, per a la seva utilització, fixats amb resina, com connectors a bigues i biguetes de fusta. (material) | 5.000 | 0.34 | 1.70 |
| mt07rem020dp | U | Cargol d'acer galvanitzat qualitat 6.8 segons UNE-EN ISO 898-1, tipus M-10, de cabota hexagonal i rosca mètrica total segons DIN 931 i UNE-EN ISO 4014, de 10 mm de diàmetre i 80 mm de longitud, amb rosca i volandera, per a la seva utilització, fixats amb resina, com connectors a bigues i biguetes de fusta. (material) | 15.000 | 0.19 | 2.85 |
| mt07ame010d | m² | Malla electrosoldada ME 20x20 Ø 5-5 B 500 T 6x2,20 UNE-EN 10080. (material) | 1.100 | 1.35 | 1.49 |
| mt10hal100b | m³ | Formigó lleuger estructural HLE-25/F/8/IIa, sèrie Ultra Series Ligero "LAFARGE", de 1800 kg/m³ de densitat, quantitat mínima de ciment 275 kg/m³, fabricat en central. (material) | 0.053 | 206.21 | 10.93 |
| op00tal010 |  | Trepant. | 1.000 | 0.00 | 0.00 |
| au00auh010 |  | Cubilot. | 1.000 | 0.00 | 0.00 |
| au00auh040 |  | Vibrador de formigó, elèctric. | 1.000 | 0.00 | 0.00 |
| mo020 | h | Oficial 1ª construcció. (mà d'obra) | 1.562 | 23.30 | 36.39 |
| mo077 | h | Ajudant construcció. (mà d'obra) | 1.562 | 20.68 | 32.30 |
| % | % | Costos directes complementaris | 2 % | 97.26 | 1.95 |
|  |  | Costos directes |  |  | 99.21 |
