# Mur de doble cara

- Propietat de l'arxiu: CYPE INGENIEROS, S.A.
- Format: FIEBDC-3/2002
- Divisa: EUR
- Costos indirectes: 3.00 %
- IVA: 21.00 %

## E Estructures

### EP Formigó prefabricat

#### EPM Muntatges industrialitzats

**EPM010** m² Mur de doble cara, prefabricat, de formigó, de 20 cm d'espessor, amb cares vistes de color gris, amb textura llisa, formigonat del seu nucli central amb formigó HA-25/B/20/IIa fabricat en central, i abocament amb cubilot.
Mur de doble cara, prefabricat, de formigó, de 20 cm d'espessor, compost per dues plaques de formigó de 5 cm de espessor cada una, amb cares vistes de color gris, amb textura llisa, separades entre sí per gelosies metàl·liques, amb inclusió o delimitació de forats, per a altures fins 3 m i longituds màximes de 8,50 m. Inclús p/p de peces especials, col·locació en obra de les plaques amb ajuda de grua autopropulsada i apuntalaments, formigonat del seu nucli central amb formigó HA-25/B/20/IIa fabricat en central, i abocament amb cubilot, vibrat i retirada de puntals un cop hagi arribat el formigó la resistència adequada.
Inclou: Replanteig del mur. Col·locació del doble mur, aplomat i lligam amb puntales. Formigonat del nucli per fases. Vibrat del formigó abocat en cada fase. Desapuntalament del conjunt.
Criteri d'amidament de projecte: Superfície mesurada segons documentació gràfica de Projecte, sense duplicar cantonades ni encontres, deduint els buits de superfície major de 3 m².
Criteri de mesura d'obra: Es mesurarà la superfície realment executada segons especificacions de Projecte, sense duplicar cantonades ni encontres, deduint els buits de superfície major de 3 m².

| Codi | Ut | Descripció | Rendiment | Preu | Import |
|---|---|---|---|---|---|
| mt07pha100a | m² | Mur de doble cara, prefabricat, de formigó, de 20 cm d'espessor, compost per dues plaques de formigó de 5 cm de espessor cada una, amb cares vistes de color gris, amb textura llisa, separades entre sí per gelosies metàl·liques, amb inclusió o delimitació de forats, per a altures fins 3 m i longituds màximes de 8,50 m, segons UNE-EN 14992. (material) | 1.000 | 49.50 | 49.50 |
| mt10haf010nga | m³ | Formigó HA-25/B/20/IIa, fabricat en central. (material) | 0.105 | 67.42 | 7.08 |
| mt50spa052b | m | Tauló de fusta de pi, de 20x7,2 cm. (material) | 0.020 | 4.39 | 0.09 |
| mt50spa081a | U | Puntal metàl·lic telescòpic, de fins a 3 m d'altura. (material) | 0.013 | 13.37 | 0.17 |
| mq07gte010c | h | Grua autopropulsada de braç telescòpic amb una capacitat d'elevació de 30 t i 27 m d'altura màxima de treball. (maquinària) | 0.349 | 67.00 | 23.38 |
| au00auh010 |  | Cubilot. | 1.000 | 0.00 | 0.00 |
| au00auh040 |  | Vibrador de formigó, elèctric. | 1.000 | 0.00 | 0.00 |
| mo046 | h | Oficial 1ª muntador d'estructura prefabricada de formigó. (mà d'obra) | 1.111 | 24.47 | 27.19 |
| mo093 | h | Ajudant muntador d'estructura prefabricada de formigó. (mà d'obra) | 1.111 | 21.71 | 24.12 |
| % | % | Costos directes complementaris | 2 % | 131.53 | 2.63 |
|  |  | Costos directes |  |  | 134.16 |
