# Estabilització de talussos mitjançant formigó Ultra Series Proyectado "LAFARGE", HM-D-400/F/20/IIa, projectat per via humida en dues capas de 10 cm de gruix total

- Propietat de l'arxiu: CYPE INGENIEROS, S.A.
- Format: FIEBDC-3/2002
- Divisa: EUR
- Costos indirectes: 3.00 %
- IVA: 21.00 %

**ADV020** m² Estabilització de talussos mitjançant formigó Ultra Series Proyectado "LAFARGE", HM-D-400/F/20/IIa, projectat per via humida en dues capas de 10 cm de gruix total.
Protecció i estabilització de talussos mitjançant formigó Ultra Series Proyectado "LAFARGE", HM-D-400/F/20/IIa, projectat per via humida en dues capes de 10 cm de gruix total. Inclús neteja prèvia del talús, retirada i càrrega manual dels productes de rebot sobre camió o contenidor.
Inclou: Preparació de la superfície suport. Regulació de la uniformitat de la pressió de l'aire i de la velocitat. Regulació del contingut d'aigua. Projecció del material, mantenint el bec a la distància adequada.
Criteri d'amidament de projecte: Superfície mesurada en projecció vertical, segons documentació gràfica de Projecte.
Criteri de mesura d'obra: Es mesurarà, en projecció vertical, la superfície realment executada segons especificacions de Projecte.

| Codi | Ut | Descripció | Rendiment | Preu | Import |
|---|---|---|---|---|---|
| mt10hal200e | m³ | Formigó per projectar Ultra Series Proyectado "LAFARGE", HM-D-400/F/20/IIa, fabricat en central. (material) | 0.130 | 73.60 | 9.57 |
| mq06gun010 | h | Gunitadora de formigó per via humida 33 kW. (maquinària) | 0.544 | 12.98 | 7.06 |
| mo020 | h | Oficial 1ª construcció. (mà d'obra) | 0.705 | 23.30 | 16.43 |
| mo113 | h | Peó ordinari construcció. (mà d'obra) | 0.353 | 19.47 | 6.87 |
| % | % | Costos directes complementaris | 2 % | 39.93 | 0.80 |
|  |  | Costos directes |  |  | 40.73 |
