# Solera de formigó en massa de 10 cm d'espessor, realitzada amb formigó HM-15/B/20/I fabricat en central i abocament des de camió, estès i vibrat manual, amb junts de retracció

- Propietat de l'arxiu: CYPE INGENIEROS, S.A.
- Format: FIEBDC-3/2002
- Divisa: EUR
- Costos indirectes: 3.00 %
- IVA: 21.00 %

**ANS010** m² Solera de formigó en massa de 10 cm d'espessor, realitzada amb formigó HM-15/B/20/I fabricat en central i abocament des de camió, estès i vibrat manual, amb junts de retracció.
Formació de solera de formigó en massa de 10 cm d'espessor, realitzada amb formigó HM-15/B/20/I fabricat en central i abocament des de camió, sense tractament de la seva superfície; recolzada sobre capa base existent (no inclosa en aquest preu). Inclús p/p de preparació de la superfície de recolzament del formigó, estesa i vibrat del formigó mitjançant regla vibrant, formació de juntes de construção i col·locació d'un panell de poliestirè expandit de 3 cm d'espessor, al voltant de qualsevol element que interrompi la sola, com pilars i murs, per a l'execució de juntes de retracció; embroquetat o connexió dels elements exteriors (cèrcols d'arquetes, boneres, caixes sifòniques, etc.) de les xarxes d'instal·lacions executades sota la solera; curació del formigó; formació de junts de retracció de 5 a 10 mm d'amplada, amb una profunditat d'1/3 del gruix de la solera, realitzades amb serra de disc, formant quadrícula, i neteja del junt.
Inclou: Preparació de la superfície de recolzament del formigó, comprovant la densitat i les rasants. Replanteig dels junts de construcció i de dilatació. Estesa de nivells mitjançant tocaments, mestres de formigó o regles. Reg de la superfície base. Formació de juntes de construcció i de juntes perimetrals de dilatació. Abocament i compactació del formigó. Curat del formigó. Replanteig dels junts de retracció. Cort del paviment de formigó amb serra de disc. Neteja final dels junts de retracció.
Criteri d'amidament de projecte: Superfície mesurada segons documentació gràfica de Projecte.
Criteri de mesura d'obra: Es mesurarà la superfície realment executada segons especificacions de Projecte, sense deduir la superfície ocupada pels pilars situats dintre del seu perímetre.

| Codi | Ut | Descripció | Rendiment | Preu | Import |
|---|---|---|---|---|---|
| mt10hmf010Lm | m³ | Formigó HM-15/B/20/I, fabricat en central. (material) | 0.105 | 57.88 | 6.08 |
| mt16pea020c | m² | Panell rígid de poliestirè expandit, segons UNE-EN 13163, mecanitzat lateral recte, de 30 mm d'espessor, resistència tèrmica 0,8 m²K/W, conductivitat tèrmica 0,036 W/(mK), per junta de dilatació. (material) | 0.050 | 2.01 | 0.10 |
| mq06vib020 | h | Regla vibrant de 3 m. (maquinària) | 0.098 | 4.67 | 0.46 |
| mq06cor020 | h | Equip per a tall de juntes en soleres de formigó. (maquinària) | 0.095 | 9.50 | 0.90 |
| mo112 | h | Peó especialitzat construcció. (mà d'obra) | 0.114 | 20.15 | 2.30 |
| mo020 | h | Oficial 1ª construcció. (mà d'obra) | 0.084 | 23.30 | 1.96 |
| mo113 | h | Peó ordinari construcció. (mà d'obra) | 0.084 | 19.47 | 1.64 |
| mo077 | h | Ajudant construcció. (mà d'obra) | 0.042 | 20.68 | 0.87 |
| % | % | Costos directes complementaris | 2 % | 14.31 | 0.29 |
|  |  | Costos directes |  |  | 14.60 |
