# Solera ventilada de formigó armat de 20+5 cm de cantell

- Propietat de l'arxiu: CYPE INGENIEROS, S.A.
- Format: FIEBDC-3/2002
- Divisa: EUR
- Costos indirectes: 3.00 %
- IVA: 21.00 %

**ANS030** m² Solera ventilada de formigó armat de 20+5 cm de cantell, sobre encofrat perdut de peces de polipropilè reciclat, C-20 "CÁVITI", realitzada amb formigó HA-25/B/12/IIa fabricat en central, i abocament amb cubilot, i malla electrosoldada ME 10x10 Ø 5-5 B 500 T 6x2,20 UNE-EN 10080 sobre separadors homologats, en capa de compressió de 5 cm d'espessor, amb junts de retracció.
Formació de solera ventilada de formigó armat de 20+5 cm de cantell, sobre encofrat perdut de peces de polipropilè reciclat, C-20 "CÁVITI", de 750x500x200 mm, color negre, realitzada amb formigó HA-25/B/12/IIa fabricat en central, i abocament amb cubilot, i malla electrosoldada ME 10x10 Ø 5-5 B 500 T 6x2,20 UNE-EN 10080 com a armadura de repartiment, col·locada sobre separadors homologats en capa de compressió de 5 cm d'espessor; recolzat tot això sobre base de formigó de neteja (no inclosa en aquest preu). Inclús p/p de talls de peces, resolució de trobades, realització d'orificis per al pas dels tubs de ventilació, canalitzacions i canonades de les instal·lacions, col·locació d'un panell de poliestirè expandit de 3 cm d'espessor per a l'execució de juntes de retracció, embroquetat o connexió dels elements exteriors (cèrcols d'arquetes, boneres, caixes sifòniques, etc.) de les xarxes d'instal·lacions executades sota la solera, curació del formigó, formació de junts de retracció de 5 a 10 mm d'amplada, amb una profunditat d'1/3 del gruix de la solera, realitzades amb serra de disc, formant quadrícula, i neteja del junt.
Inclou: Replanteig de les peces. Col·locació i muntatge de les peces. Resolució de trobades. Realització dels orificis de pas. Col·locació dels elements per a pas d'instal·lacions. Col·locació de la malla electrosoldada. Abocament i compactació del formigó. Reglejat i anivellació de la capa de compressió. Curat del formigó. Replanteig dels junts de retracció. Cort del paviment de formigó amb serra de disc. Neteja final dels junts de retracció.
Criteri d'amidament de projecte: Superfície mesurada segons documentació gràfica de Projecte.
Criteri de mesura d'obra: Es mesurarà la superfície realment executada segons especificacions de Projecte, sense deduir la superfície ocupada pels pilars situats dintre del seu perímetre.

| Codi | Ut | Descripció | Rendiment | Preu | Import |
|---|---|---|---|---|---|
| mt07cav010dd | m² | Encofrat perdut de peces de polipropilè reciclat, C-20 "CÁVITI", de 750x500x200 mm, color negre, per a soleres i forjats sanitaris ventilats. (material) | 1.050 | 8.57 | 9.00 |
| mt07aco010c | kg | Ferralla elaborada en taller industrial amb acer en barres corrugades, UNE-EN 10080 B 500 S, de varis diàmetres. (material) | 2.000 | 0.81 | 1.62 |
| mt08var050 | kg | Filferro galvanitzat per a lligar, de 1,30 mm de diàmetre. (material) | 0.010 | 1.10 | 0.01 |
| mt07ame010a | m² | Malla electrosoldada ME 10x10 Ø 5-5 B 500 T 6x2,20 UNE-EN 10080. (material) | 1.100 | 2.65 | 2.92 |
| mt10haf010nca | m³ | Formigó HA-25/B/12/IIa, fabricat en central. (material) | 0.093 | 69.18 | 6.43 |
| mt07aco020o | U | Separador homologat per malla electrosoldada. (material) | 1.000 | 0.08 | 0.08 |
| mt16pea020c | m² | Panell rígid de poliestirè expandit, segons UNE-EN 13163, mecanitzat lateral recte, de 30 mm d'espessor, resistència tèrmica 0,8 m²K/W, conductivitat tèrmica 0,036 W/(mK), per junta de dilatació. (material) | 0.092 | 2.01 | 0.18 |
| mq06vib020 | h | Regla vibrant de 3 m. (maquinària) | 0.096 | 4.67 | 0.45 |
| mq06cor020 | h | Equip per a tall de juntes en soleres de formigó. (maquinària) | 0.087 | 9.50 | 0.83 |
| mo044 | h | Oficial 1ª encofrador. (mà d'obra) | 0.016 | 24.47 | 0.39 |
| mo091 | h | Ajudant encofrador. (mà d'obra) | 0.016 | 21.71 | 0.35 |
| mo043 | h | Oficial 1ª ferrallista. (mà d'obra) | 0.028 | 24.47 | 0.69 |
| mo090 | h | Ajudant ferrallista. (mà d'obra) | 0.028 | 21.71 | 0.61 |
| mo045 | h | Oficial 1ª estructurista, en treballs de posada en obra del formigó. (mà d'obra) | 0.026 | 24.47 | 0.64 |
| mo092 | h | Ajudant estructurista, en treballs de posada en obra del formigó. (mà d'obra) | 0.117 | 21.71 | 2.54 |
| mo112 | h | Peó especialitzat construcció. (mà d'obra) | 0.105 | 20.15 | 2.12 |
| % | % | Costos directes complementaris | 2 % | 28.86 | 0.58 |
|  |  | Costos directes |  |  | 29.44 |
