# Piló-pantalla (barrette) de formigó armat de 30 cm de gruix

- Propietat de l'arxiu: CYPE INGENIEROS, S.A.
- Format: FIEBDC-3/2002
- Divisa: EUR
- Costos indirectes: 3.00 %
- IVA: 21.00 %

**CPZ010** m² Piló-pantalla (barrette) de formigó armat de 30 cm de gruix, amb una amplada de 80 a 300 cm i fins 11 m de profundidat, o fins a trobar roca o capes dures de terreny, en terreny cohesiu estable sense rebuig en el SPT, sense ús de llots tixotròpics; realitzat amb formigó HA-25/F/12/IIa fabricat en central, i abocament des de camió, a través de tub Tremie, i acer UNE-EN 10080 B 500 S, quantia 30 kg/m².
Formació de piló-pantalla (barrette) de formigó armat de 30 cm de gruix, amb una amplada de 80 a 300 cm i fins a 11 m de profundidat, o fins a trobar roca o capes dures de terreny, en terreny cohesiu estable sense rebuig en el SPT, sense ús de llots tixotròpics; realitzat amb formigó HA-25/F/12/IIa fabricat en central, i abocament des de camió, amb formigonat continu en sec a través de tub Tremie, i acer UNE-EN 10080 B 500 S, amb una quantia aproximada de 30 kg/m². Inclús p/p d'elaboració de la ferralla (tall, doblegat i conformat d'elements) en taller industrial i muntatge en el lloc definitiu de la seva col·locació en obra, i separadors.
Inclou: Excavació i extracció de terres. Col·locació de l'armadura. Col·locació del tub Tremie. Abocament i compactació del formigó.
Criteri d'amidament de projecte: Superfície mesurada segons documentació gràfica de Projecte.
Criteri de mesura d'obra: Es mesurarà la superfície realment executada segons especificacions de Projecte.

| Codi | Ut | Descripció | Rendiment | Preu | Import |
|---|---|---|---|---|---|
| mt07aco020l | U | Separador homologat per murs pantalla. (material) | 2.000 | 0.09 | 0.18 |
| mt07aco010c | kg | Ferralla elaborada en taller industrial amb acer en barres corrugades, UNE-EN 10080 B 500 S, de varis diàmetres. (material) | 30.000 | 0.81 | 24.30 |
| mt08var050 | kg | Filferro galvanitzat per a lligar, de 1,30 mm de diàmetre. (material) | 0.180 | 1.10 | 0.20 |
| mt10haf010nba | m³ | Formigó HA-25/F/12/IIa, fabricat en central. (material) | 0.385 | 72.69 | 27.99 |
| mq03pae060gm | h | Maquinària per a excavació de mur pantalla de 30 cm d'espessor i fins a 11 m de profunditat, excavació sense ús de llots tixotròpics, en terreny cohesiu estable sense rebuig en el SPT. (maquinària) | 0.515 | 46.00 | 23.69 |
| mq07gte010c | h | Grua autopropulsada de braç telescòpic amb una capacitat d'elevació de 30 t i 27 m d'altura màxima de treball. (maquinària) | 0.116 | 67.00 | 7.77 |
| mo043 | h | Oficial 1ª ferrallista. (mà d'obra) | 0.242 | 24.47 | 5.92 |
| mo090 | h | Ajudant ferrallista. (mà d'obra) | 0.242 | 21.71 | 5.25 |
| mo045 | h | Oficial 1ª estructurista, en treballs de posada en obra del formigó. (mà d'obra) | 0.124 | 24.47 | 3.03 |
| mo092 | h | Ajudant estructurista, en treballs de posada en obra del formigó. (mà d'obra) | 0.497 | 21.71 | 10.79 |
| % | % | Costos directes complementaris | 2 % | 109.12 | 2.18 |
|  |  | Costos directes |  |  | 111.30 |
