# Capa de formigó de neteja HL-150/B/20, Ultra Series Relleno "LAFARGE", fabricat en central i abocament des de camió, de 10 cm d'espessor

- Propietat de l'arxiu: CYPE INGENIEROS, S.A.
- Format: FIEBDC-3/2002
- Divisa: EUR
- Costos indirectes: 3.00 %
- IVA: 21.00 %

**CRL010** m² Capa de formigó de neteja HL-150/B/20, Ultra Series Relleno "LAFARGE", fabricat en central i abocament des de camió, de 10 cm d'espessor.
Formació de capa de formigó de neteja i anivellament de fons de fonamentació, de 10 cm d'espessor, de formigó HL-150/B/20, Ultra Series Relleno "LAFARGE", fabricat en central i abocament des de camió, en el fons de l'excavació prèviament realitzada.
Inclou: Replanteig. Col·locació de tocs i/o formació de mestres. Abocament i compactació del formigó. Coronación i enrasament del formigó.
Criteri d'amidament de projecte: Superfície mesurada sobre la superfície teòrica de l'excavació, segons documentació gràfica de Projecte.
Criteri de mesura d'obra: Es mesurarà la superfície teòrica executada segons especificacions de Projecte, sense incloure els increments per excessos d'excavació no autoritzats.

| Codi | Ut | Descripció | Rendiment | Preu | Import |
|---|---|---|---|---|---|
| mt10hal150d | m³ | Formigó de neteja HL-150/B/20, Ultra Series Relleno "LAFARGE", fabricat en central. (material) | 0.105 | 52.10 | 5.47 |
| mo045 | h | Oficial 1ª estructurista, en treballs de posada en obra del formigó. (mà d'obra) | 0.011 | 24.47 | 0.27 |
| mo092 | h | Ajudant estructurista, en treballs de posada en obra del formigó. (mà d'obra) | 0.022 | 21.71 | 0.48 |
| % | % | Costos directes complementaris | 2 % | 6.22 | 0.12 |
|  |  | Costos directes |  |  | 6.34 |
