# Reforç de fonamentació de formigó armat

- Propietat de l'arxiu: CYPE INGENIEROS, S.A.
- Format: FIEBDC-3/2002
- Divisa: EUR
- Costos indirectes: 3.00 %
- IVA: 21.00 %

**CZC020** m³ Reforç de fonamentació de formigó armat, realitzat amb formigó HA-25/B/20/IIa fabricat en central, i abocament des de camió, i acer UNE-EN 10080 B 500 S, amb una quantia de 30 kg/m³; per a recalci per sota de la fonamentació aïllada existent, realitzat per armades, en fases successives.
Formació de reforç de fonamentació de formigó armat, realitzat per dames, en fases successives, amb formigó HA-25/B/20/IIa fabricat en central, i abocament des de camió, i acer UNE-EN 10080 B 500 S, amb una quantia aproximada de 30 kg/m³; per a recalci per sota de la fonamentació aïllada existent, situant-se la seva base de suport a menys de 2 metres de profunditat, sense incloure excavació, entibació, reomplert ni compactació del terreny. Inclús p/p d'elaboració de la ferralla (tall, doblegat i conformat d'elements) en taller industrial i muntatge en el lloc definitiu de la seva col·locació en obra, separadors, curació del formigó, muntatge, desmuntatge i retirada del sistema d'encofrat i del material auxiliar una vegada posada en càrrega la fonamentació i en condicions de suportar els esforços rebuts.
Inclou: Replanteig i traçat de la fonamentació. Muntatge del sistema d'encofrat. Col·locació de separadors i fixació de les armadures. Abocament i compactació del formigó. Coronació i enrasament de fonaments. Curat del formigó. Desmuntatge i retirada del sistema d'encofrat.
Criteri d'amidament de projecte: Volum mesurat sobre les seccions teòriques de l'excavació, segons documentació gràfica de Projecte.
Criteri de mesura d'obra: Es mesurarà el volum teòric executat segons especificacions de Projecte, sense incloure els increments per excessos d'excavació no autoritzats.

| Codi | Ut | Descripció | Rendiment | Preu | Import |
|---|---|---|---|---|---|
| mt08ema100 | m² | Sistema d'encofrat recuperable de taulers de fusta, per a treballs de recalç de fonamentació, de fins a 2 m de profunditat de la base de suport. (material) | 1.000 | 18.00 | 18.00 |
| mt07aco020a | U | Separador homologat per fonamentacions. (material) | 8.000 | 0.13 | 1.04 |
| mt07aco010c | kg | Ferralla elaborada en taller industrial amb acer en barres corrugades, UNE-EN 10080 B 500 S, de varis diàmetres. (material) | 30.000 | 0.81 | 24.30 |
| mt08var050 | kg | Filferro galvanitzat per a lligar, de 1,30 mm de diàmetre. (material) | 0.120 | 1.10 | 0.13 |
| mt10haf010nga | m³ | Formigó HA-25/B/20/IIa, fabricat en central. (material) | 1.100 | 67.42 | 74.16 |
| mo043 | h | Oficial 1ª ferrallista. (mà d'obra) | 0.089 | 24.47 | 2.18 |
| mo090 | h | Ajudant ferrallista. (mà d'obra) | 0.133 | 21.71 | 2.89 |
| mo045 | h | Oficial 1ª estructurista, en treballs de posada en obra del formigó. (mà d'obra) | 0.074 | 24.47 | 1.81 |
| mo092 | h | Ajudant estructurista, en treballs de posada en obra del formigó. (mà d'obra) | 0.443 | 21.71 | 9.62 |
| % | % | Costos directes complementaris | 2 % | 134.13 | 2.68 |
|  |  | Costos directes |  |  | 136.81 |
