# Estructura metàl·lica formada per sostre unidireccional de cantell 25 = 20+5 cm

- Propietat de l'arxiu: CYPE INGENIEROS, S.A.
- Format: FIEBDC-3/2002
- Divisa: EUR
- Costos indirectes: 3.00 %
- IVA: 21.00 %

**EAM030** m² Estructura metàl·lica formada per sostre unidireccional de cantell 25 = 20+5 cm, de biguetes metàl·liques IPE 100 S275JR, revoltó ceràmic, 60x25x20 cm, i capa de compressió de formigó armat, realitzada amb formigó HA-25/B/20/IIa fabricat en central, i abocament amb cubilot, volum 0,08 m³/m², acer UNE-EN 10080 B 500 S, quantia 1,8 kg/m³ i malla electrosoldada ME 20x20 Ø 5-5 B 500 T 6x2,20 UNE-EN 10080; pilars metàl·lics simples i bigues metàl·liques simples UNE-EN 10025 S275JR.
Formació d'estructura metàl·lica composta dels següents elements: FORJAT METÀL·LIC: cantell 25 = 20+5 cm; biguetes d'acer laminat en calent UNE-EN 10025 S275JR, en perfils simples IPE 100; revoltó ceràmic, 60x25x20 cm; capa de compressió de formigó armat de 5 cm de gruix, realitzada amb formigó HA-25/B/20/IIa fabricat en central, i abocament amb cubilot, volum de formigó 0,08 m³/m², acer UNE-EN 10080 B 500 S en zona de reforç de negatius, quantia 1,8 kg/m³ i malla electrosoldada ME 20x20 Ø 5-5 B 500 T 6x2,20 UNE-EN 10080, com a armadura de repartiment; BIGUES: metálicas simples UNE-EN 10025 S275JR amb una quantia aproximada de 25 kg/m²; PILARS: metàl·lics simples UNE-EN 10025 S275JR amb una quantia aproximada de 3,8 kg/m². Acer laminat, treballat i muntat en taller, amb preparació de superfícies en grau SA21/2 segons UNE-EN ISO 8501-1 i aplicació posterior de dues mans d'emprimació amb un gruix mínim de pel·lícula seca de 30 micres per mà. Inclús p/p de connexions a fonamentació, preparació de cantells, soldadures, talls, peces especials, plaques d'arrencada i transició de pilar inferior a superior, morter sense retracció per a ataconat de plaques, escapçadures, curació del formigó i reparació en obra de quants desperfectes s'originin per raons de transport, manipulació o muntatge, amb el mateix grau de preparació de superfícies i emprimació.
Inclou: PILARS: Neteja i preparació del plànol de suport. Replanteig i marcat dels eixos. Col·locació i fixació provisional del pilar. Aplomat i anivellació. Execució de les unions. FORJAT I BIGUES: Replanteig del sistema d'encofrat. Muntatge del sistema d'encofrat. Neteja i preparació del plànol de suport de les bigues. Replanteig i marcat dels eixos de les bigues. Col·locació i fixació provisional de les bigues. Presentació de les biguetes. Execució de les unions. Comprovació final de l'aplomat i dels nivells. Col·locació de revoltons. Col·locació de les armadures amb separadors homologats. Abocament i compactació del formigó. Reglejat i anivellació de la capa de compressió. Curat del formigó. Desmuntatge del sistema d'encofrat. Reparació de defectes superficials del formigó.
Criteri d'amidament de projecte: Superfície mesurada en veritable magnitud des de les cares exteriors dels cèrcols del perímetre, segons documentació gràfica de Projecte, deduint els buits de superfície major de 6 m².
Criteri de mesura d'obra: Es mesurarà, en veritable magnitud, des de les cares exteriors dels cèrcols del perímetre, la superfície realment executada segons especificacions de Projecte, deduint els buits de superfície major de 6 m².

| Codi | Ut | Descripció | Rendiment | Preu | Import |
|---|---|---|---|---|---|
| mt08evm010 | m² | Sistema d'encofrat parcial de fusta, recuperable, per a execució de massissats de suports en forjats de biguetes metàl·liques i revoltons, degudament apuntalat, amortitzable en 50 usos, fins 4,5 m d'altura. (material) | 0.100 | 25.00 | 2.50 |
| mt07bce010d | U | Revoltó ceràmic, 60x25x20 cm, segons UNE-EN 15037-3. Inclús peces especials. (material) | 6.000 | 1.10 | 6.60 |
| mt07ala010h | kg | Acer laminat UNE-EN 10025 S275JR, en perfils laminats en calent, peces simples, per aplicacions estructurals. (material) | 42.165 | 0.99 | 41.74 |
| mt27pfi010 | l | Emprimació d'assecat ràpid, formulada amb resines alquídiques modificades i fosfat de zinc. (material) | 0.402 | 4.80 | 1.93 |
| mt07aco010c | kg | Ferralla elaborada en taller industrial amb acer en barres corrugades, UNE-EN 10080 B 500 S, de varis diàmetres. (material) | 1.800 | 0.81 | 1.46 |
| mt07ame010d | m² | Malla electrosoldada ME 20x20 Ø 5-5 B 500 T 6x2,20 UNE-EN 10080. (material) | 1.100 | 1.35 | 1.49 |
| mt10haf010nga | m³ | Formigó HA-25/B/20/IIa, fabricat en central. (material) | 0.080 | 67.42 | 5.39 |
| mq08sol010 | h | Equip d'oxitall, amb acetilè com combustible i oxigen com comburente. (maquinària) | 0.012 | 7.37 | 0.09 |
| mq08sol020 | h | Equip i elements auxiliars per soldadura elèctrica. (maquinària) | 0.018 | 3.10 | 0.06 |
| mq07gte010a | h | Grua autopropulsada de braç telescòpic amb una capacitat d'elevació de 12 t i 20 m d'altura màxima de treball. (maquinària) | 0.012 | 49.00 | 0.59 |
| mo042 | h | Oficial 1ª estructurista. (mà d'obra) | 0.467 | 24.47 | 11.43 |
| mo089 | h | Ajudant estructurista. (mà d'obra) | 0.467 | 21.71 | 10.14 |
| mo047 | h | Oficial 1ª muntador d'estructura metàl·lica. (mà d'obra) | 0.420 | 24.47 | 10.28 |
| mo094 | h | Ajudant muntador d'estructura metàl·lica. (mà d'obra) | 0.841 | 21.71 | 18.26 |
| % | % | Costos directes complementaris | 2 % | 111.96 | 2.24 |
|  |  | Costos directes |  |  | 114.20 |
