# Sostre tradicional amb un intereix de 50 cm

- Propietat de l'arxiu: CYPE INGENIEROS, S.A.
- Format: FIEBDC-3/2002
- Divisa: EUR
- Costos indirectes: 3.00 %
- IVA: 21.00 %

**EMF010** m² Sostre tradicional amb un intereix de 50 cm, compost per biguetes de fusta serrada d'avet (Abies alba), de 10x20 a 15x25 cm de secció i fins a 6 m de longitud, qualitat estructural S10, classe resistent C24, protecció de la fusta amb classe de penetració NP2, treballada en taller, col·locades mitjançant recolzament sobre element estructural i encofrat "NERVOMETAL" de 0,5 mm d'espessor; acer UNE-EN 10080 B 500 S, quantia 1,1 kg/m², en capa de compressió de 4 cm de gruix de formigó lleuger HLE-25/F/8/IIa, sèrie Ultra Series Ligero "LAFARGE", densitat 1800 kg/m³, (quantitat mínima de ciment 275 kg/m³), fabricat en central, i abocament amb cubilot.
Formació de sostre tradicional amb un intereix de 50 cm, compost per biguetes de fusta serrada d'avet (Abies alba), acabat raspallat, de 10x20 a 15x25 cm de secció i fins a 6 m de longitud, per aplicacions estructurals, qualitat estructural S10 segons DIN 4074, classe resistent C24 segons UNE-EN 338 i UNE-EN 1912 i protecció davant d'agents biòtics que es correspon amb la classe de penetració NP2 (3 mm en les cares laterals de l'albeca) segons UNE-EN 351-1, col·locades mitjançant recolzament sobre element estructural; encofrat de xapa d'acer laminat en fred "NERVOMETAL" de 0,5 mm de gruix; acer UNE-EN 10080 B 500 S, quantia 1,1 kg/m², en capa de compressió de 4 cm de gruix de formigó lleuger HLE-25/F/8/IIa, sèrie Ultra Series Ligero "LAFARGE", densitat 1800 kg/m³, (quantitat mínima de ciment 275 kg/m³), fabricat en central, i abocament amb cubilot. Inclús p/p de protecció de les biguetes amb film de plàstic, apuntalament i desapuntalament de les biguetes, separadors, elements de lligat de biguetes, cèrcols perimetrals de planta i buits i curació del formigó.
Inclou: Preparació del perímetre de recolzament de les biguetes. Replanteig i col·locació en sec de les biguetes. Apuntalament. Resolució del recolzament sobre l'element estructural. Muntatge de l'encofrat. Col·locació d'armadures amb separadors homologats. Abocament i compactació del formigó. Reglejat i anivellació de la capa de compressió. Curat del formigó. Desapuntalament. Reparació de defectes superficials.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 4.39 | 0.18 |
| mt50spa101 | kg | Claus d'acer. (material) | 0.045 | 1.30 | 0.06 |
| mt50spa081a | U | Puntal metàl·lic telescòpic, de fins a 3 m d'altura. (material) | 0.013 | 13.37 | 0.17 |
| mt07mee018fd | m³ | Fusta serrada d'avet (Abies alba) amb acabat raspallat, per a bigueta de 10x20 a 15x25 cm de secció i fins a 6 m de longitud, per aplicacions estructurals, qualitat estructural S10 segons DIN 4074, classe resistent C24 segons UNE-EN 338 i UNE-EN 1912 i protecció davant d'agents biòtics que es correspon amb la classe de penetració NP2 (3 mm en les cares laterals de l'albeca) segons UNE-EN 351-1, treballada en taller. (material) | 0.075 | 449.83 | 33.74 |
| mt32war020 | m² | Làmina de polietilè transparent, de 0,2 mm d'espessor. (material) | 1.000 | 0.15 | 0.15 |
| mt08efb010b | m² | Xapa d'acer laminat en fred, "NERVOMETAL", acabat zincat, de 0,5 mm d'espessor. (material) | 1.100 | 4.65 | 5.12 |
| mt07emr111b | U | Clau, de 4 mm de diàmetre i 50 mm de longitud, d'acer galvanitzat d'alta adherència. (material) | 4.000 | 0.05 | 0.20 |
| mt07aco020o | U | Separador homologat per malla electrosoldada. (material) | 1.000 | 0.08 | 0.08 |
| mt07aco010g | kg | Acer en barres corrugades, UNE-EN 10080 B 500 S, subministrat en obra en barres sense elaborar, de varis diàmetres. (material) | 1.100 | 0.62 | 0.68 |
| mt08var050 | kg | Filferro galvanitzat per a lligar, de 1,30 mm de diàmetre. (material) | 0.015 | 1.10 | 0.02 |
| mt10hal100b | m³ | Formigó lleuger estructural HLE-25/F/8/IIa, sèrie Ultra Series Ligero "LAFARGE", de 1800 kg/m³ de densitat, quantitat mínima de ciment 275 kg/m³, fabricat en central. (material) | 0.044 | 206.21 | 9.07 |
| mo048 | h | Oficial 1ª muntador d'estructura de fusta. (mà d'obra) | 0.810 | 24.47 | 19.82 |
| mo095 | h | Ajudant muntador d'estructura de fusta. (mà d'obra) | 0.514 | 21.71 | 11.16 |
| mo043 | h | Oficial 1ª ferrallista. (mà d'obra) | 0.048 | 24.47 | 1.17 |
| mo090 | h | Ajudant ferrallista. (mà d'obra) | 0.047 | 21.71 | 1.02 |
| mo045 | h | Oficial 1ª estructurista, en treballs de posada en obra del formigó. (mà d'obra) | 0.377 | 24.47 | 9.23 |
| mo092 | h | Ajudant estructurista, en treballs de posada en obra del formigó. (mà d'obra) | 0.417 | 21.71 | 9.05 |
| % | % | Costos directes complementaris | 2 % | 100.92 | 2.02 |
|  |  | Costos directes |  |  | 102.94 |
