# Llosa de plaques alveolars prefabricades de formigó pretensat

- Propietat de l'arxiu: CYPE INGENIEROS, S.A.
- Format: FIEBDC-3/2002
- Divisa: EUR
- Costos indirectes: 3.00 %
- IVA: 21.00 %

**EPF010** m² Llosa de plaques alveolars prefabricades de formigó pretensat, de cantell 20 cm i 17 kN·m/m de moment flector últim, recolzada directament; replé de juntes entre plaques alveolars i zones d'enllaç amb recolzaments de formigó armat, realitzats amb formigó HA-30/AC-E1/12/IIa, Agilia Horizontal "LAFARGE", fabricat en central, i abocament amb bomba, i acer B 500 S, quantia 4 kg/m²; altura lliure de planta de fins a 3 m. Sense incloure repercussió de recolzaments ni pilars.
Subministrament i col·locació de plaques alveolars prefabricades de formigó pretensat, de 20 cm de cantell i de 100 a 120 cm d'amplada amb moment flector últim de 17 kN·m/m, per a formació de llosa de cantell 20 cm, amb altura lliure de planta de fins a 3 m, recolzada directament sobre bigues de cantell o murs de càrrega (no inclosos en aquest preu); replé de juntes entre plaques alveolars i zones d'enllaç amb recolzaments, realitzats amb formigó HA-30/AC-E1/12/IIa, Agilia Horizontal "LAFARGE", fabricat en central, i abocament amb bomba, i acer B 500 S en zona de negatius, amb una quantia aproximada de 4 kg/m². Inclús p/p de talls longitudinals paral·lels als laterals de les plaques alveolars; talls transversals oblics, ranuras, trepants i formació de buits, 1 kg/m² de peces d'acer UNE-EN 10025 S275JR tipus Omega, en posició invertida, laminat en calent, amb recobriment galvanitzat, muntatge mitjançant grua i curació del formigó. Sense incloure repercussió de recolzaments ni pilars.
Inclou: Replanteig de la geometria de la planta. Muntatge de les plaques alveolars. Enllaç de la llosa amb els seus recolzaments. Talls, trepant i forats. Col·locació de les armadures amb separadors homologats. Abocat del formigó. Curat del formigó. Reparació de defectes superficials.
Criteri d'amidament de projecte: Superfície mesurada en veritable magnitud des de les cares exteriors dels cèrcols del perímetre, segons documentació gràfica de Projecte, deduint els buits de superfície major de 6 m².
Criteri de mesura d'obra: Es mesurarà, en veritable magnitud, des de les cares exteriors dels cèrcols del perímetre, la superfície realment executada segons especificacions de Projecte, deduint els buits de superfície major de 6 m².

| Codi | Ut | Descripció | Rendiment | Preu | Import |
|---|---|---|---|---|---|
| mt07pha020cd1c | m² | Placa alveolar prefabricada de formigó pretesat de 20 cm de cantell i 120 cm d'amplada, amb junta lateral oberta superiorment, moment flector últim de 17 kN·m per m d'ample. Segons UNE-EN 1168. (material) | 1.000 | 32.00 | 32.00 |
| mt07ala250b | kg | Acer laminat UNE-EN 10025 S275JR, en peça per a recolzament de placa prefabricada de formigó en buit de forjat, composta per perfils laminats en calent de les sèries L, LD, T i platina, treballat en taller, acabat galvanitzat en calent. (material) | 1.000 | 2.64 | 2.64 |
| mt07aco010c | kg | Ferralla elaborada en taller industrial amb acer en barres corrugades, UNE-EN 10080 B 500 S, de varis diàmetres. (material) | 4.000 | 0.81 | 3.24 |
| mt10hal010ne | m³ | Formigó HA-30/AC-E1/12/IIa, Agilia Horizontal "LAFARGE", fabricat en central. (material) | 0.010 | 113.17 | 1.13 |
| mq07gte010c | h | Grua autopropulsada de braç telescòpic amb una capacitat d'elevació de 30 t i 27 m d'altura màxima de treball. (maquinària) | 0.186 | 67.00 | 12.46 |
| mq06bhe010 | h | Camió bomba estacionat a obra, per bombament de formigó. Inclús p/p de desplaçament. (maquinària) | 0.001 | 170.00 | 0.17 |
| mo046 | h | Oficial 1ª muntador d'estructura prefabricada de formigó. (mà d'obra) | 0.234 | 24.47 | 5.73 |
| mo093 | h | Ajudant muntador d'estructura prefabricada de formigó. (mà d'obra) | 0.234 | 21.71 | 5.08 |
| % | % | Costos directes complementaris | 2 % | 62.45 | 1.25 |
|  |  | Costos directes |  |  | 63.70 |
