# Bancada contínua flotant antivibració

- Propietat de l'arxiu: CYPE INGENIEROS, S.A.
- Format: FIEBDC-3/2002
- Divisa: EUR
- Costos indirectes: 3.00 %
- IVA: 21.00 %

**HBH020** U Bancada contínua flotant antivibració, de formigó armat, per a suport de maquinària, de 150x100x16 cm, composta de formigó HA-25/B/20/IIa fabricat en central, i abocament amb cubilot i malla electrosoldada ME 20x20 Ø 5-5 B 500 T 6x2,20 UNE-EN 10080, sobre una làmina d'escuma de polietilè d'alta densitat, de 3 mm d'espessor, recolzada sobre panells antivibració de fibra de vidre emmotllada amb lligant sintètic, de 50 mm d'espessor.
Formació de bancada contínua flotant antivibració, de formigó armat, per a suport de maquinària, de 150x100x16 cm, composta de formigó HA-25/B/20/IIa fabricat en central, i abocament amb cubilot i malla electrosoldada ME 20x20 Ø 5-5 B 500 T 6x2,20 UNE-EN 10080, sobre una làmina d'escuma de polietilè d'alta densitat, de 3 mm d'espessor, recolzada sobre panells antivibració de fibra de vidre emmotllada amb lligant sintètic, de 50 mm d'espessor. Inclús capa separadora de film de polietilè de 0,05 mm d'espessor, encofrat perimetral de maó ceràmic foradat i curació del formigó.
Inclou: Replanteig i traçat de la bancada. Col·locació del film de polietilè. Col·locació i fixació de l'encofrat perimetral. Col·locació del panell antivibració. Col·locació de la làmina antiimpacte. Col·locació de les armadures amb separadors homologats. Abocament i compactació del formigó. Reglejat i anivellació de la capa de compressió. Curat del formigó.
Criteri d'amidament de projecte: Nombre d'unitats previstes, segons documentació gràfica de Projecte.
Criteri de mesura d'obra: Es mesurarà el nombre d'unitats realment executades segons especificacions de Projecte.

| Codi | Ut | Descripció | Rendiment | Preu | Import |
|---|---|---|---|---|---|
| mt16png010a | m² | Film de polietilè de 0,05 mm d'espessor i 46 g/m² de massa superficial. (material) | 1.575 | 0.15 | 0.24 |
| mt04lvc010h | U | Maó ceràmic buit doble, per revestir, 33x16x9 cm, segons UNE-EN 771-1. (material) | 14.706 | 0.24 | 3.53 |
| mt08aaa010a | m³ | Aigua. (material) | 0.004 | 1.50 | 0.01 |
| mt09mif010ca | t | Morter industrial per a obra de paleta, de ciment, color gris, categoria M-5 (resistència a compressió 5 N/mm²), subministrat en sacs, segons UNE-EN 998-2. (material) | 0.012 | 32.25 | 0.39 |
| mt16pnc020a | m² | Làmina d'escuma de polietilè d'alta densitat de 3 mm d'espessor; proporcionant una reducció del nivell global de pressió de soroll d'impactes de 16 dB. (material) | 1.575 | 0.42 | 0.66 |
| mt16pnc010a | m | Cinta viscoelàstica autoadhesiva amb autoprotecció d'alumini, de 50 mm d'amplada i de 1,5 mm d'espessor, per closa de juntes. (material) | 0.158 | 0.75 | 0.12 |
| mt16avg070a | U | Panell antivibració de fibra de vidre emmotllada amb lligant sintètic, de 1150x550x50 mm i 2000 kg/cm² de càrrega màxima a compressió. (material) | 2.609 | 12.22 | 31.88 |
| mt07ame010d | m² | Malla electrosoldada ME 20x20 Ø 5-5 B 500 T 6x2,20 UNE-EN 10080. (material) | 1.650 | 1.35 | 2.23 |
| mt10haf010nga | m³ | Formigó HA-25/B/20/IIa, fabricat en central. (material) | 0.264 | 67.42 | 17.80 |
| mo042 | h | Oficial 1ª estructurista. (mà d'obra) | 0.391 | 24.47 | 9.57 |
| mo089 | h | Ajudant estructurista. (mà d'obra) | 0.391 | 21.71 | 8.49 |
| mo020 | h | Oficial 1ª construcció. (mà d'obra) | 0.442 | 23.30 | 10.30 |
| mo113 | h | Peó ordinari construcció. (mà d'obra) | 0.221 | 19.47 | 4.30 |
| mo054 | h | Oficial 1ª muntador d'aïllaments. (mà d'obra) | 0.361 | 24.08 | 8.69 |
| mo101 | h | Ajudant muntador d'aïllaments. (mà d'obra) | 0.181 | 20.68 | 3.74 |
| % | % | Costos directes complementaris | 2 % | 101.95 | 2.04 |
|  |  | Costos directes |  |  | 103.99 |
