# Claraboia transitable de rajoles de vidre emmotllat llis, incolor, 190x190x80 mm, per a tràfic per als vianants

- Propietat de l'arxiu: CYPE INGENIEROS, S.A.
- Format: FIEBDC-3/2002
- Divisa: EUR
- Costos indirectes: 3.00 %
- IVA: 21.00 %

**QLH010** m² Claraboia transitable de rajoles de vidre emmotllat llis, incolor, 190x190x80 mm, per a tràfic per als vianants.
Formació de lluerna transitable constituït per rajoles de vidre emmotllat llis, incolor, 190x190x80 mm, per a tràfic per als vianants, amb junts perimetrals i junts entre peces realitzats amb formigó HA-30/AC-E1/12/IIa, Agilia Horizontal "LAFARGE", fabricat en central, i abocament amb bomba, i acer UNE-EN 10080 B 500 S, amb una quantia aproximada de 13 kg/m² com a armadura inferior i superior. Inclús p/p de muntatge i desmuntatge del sistema d'encofrat, bandes perimetrals per a junts de dilatació i antilliscant, curació del formigó i segellat de junts perimetrals amb silicona. Totalment acabat.
Inclou: Traçat en el cantell del sostre del nivell del llanternó. Muntatge del sistema d'encofrat. Replanteig i traçat dels junts. Col·locació de les bandes perimetrals. Col·locació de les rajoles de vidre. Col·locació de les armadures amb separadors homologats. Humectació de l'encofrat. Abocat del formigó. Curat del formigó. Segellat de les juntes perimetrals. Desmuntatge del sistema d'encofrat.
Criteri d'amidament de projecte: Superfície mesurada segons documentació gràfica de Projecte.
Criteri de mesura d'obra: Es mesurarà la superfície realment executada segons especificacions de Projecte.

| Codi | Ut | Descripció | Rendiment | Preu | Import |
|---|---|---|---|---|---|
| mt21vmp010e | U | Rajola de vidre emmotlla, llis, incolor, 190x190x80 mm, per a terres amb tràfic per als vianants. (material) | 21.000 | 9.07 | 190.47 |
| mt10hal010ne | m³ | Formigó HA-30/AC-E1/12/IIa, Agilia Horizontal "LAFARGE", fabricat en central. (material) | 0.019 | 113.17 | 2.15 |
| mt07aco010g | kg | Acer en barres corrugades, UNE-EN 10080 B 500 S, subministrat en obra en barres sense elaborar, de varis diàmetres. (material) | 13.000 | 0.62 | 8.06 |
| mt07aco020c | U | Separador homologat per bigues. (material) | 4.000 | 0.08 | 0.32 |
| mt50spa052b | m | Tauló de fusta de pi, de 20x7,2 cm. (material) | 0.020 | 4.39 | 0.09 |
| mt50spa101 | kg | Claus d'acer. (material) | 0.030 | 1.30 | 0.04 |
| mt50spa081a | U | Puntal metàl·lic telescòpic, de fins a 3 m d'altura. (material) | 0.013 | 13.37 | 0.17 |
| mt15sja025c | U | Cartutx de silicona acètica monocomponent, antifloridura, color transparent, de 310 ml. (material) | 0.500 | 6.03 | 3.02 |
| mt21vva022b | U | Material auxiliar per la col·locació de rajoles de vidre emmotllat. (material) | 1.000 | 0.95 | 0.95 |
| mq06bhe010 | h | Camió bomba estacionat a obra, per bombament de formigó. Inclús p/p de desplaçament. (maquinària) | 0.001 | 170.00 | 0.17 |
| mo020 | h | Oficial 1ª construcció. (mà d'obra) | 2.563 | 23.30 | 59.72 |
| mo113 | h | Peó ordinari construcció. (mà d'obra) | 2.034 | 19.47 | 39.60 |
| % | % | Costos directes complementaris | 2 % | 304.76 | 6.10 |
|  |  | Costos directes |  |  | 310.86 |
